# Psch Erhaltung FB BAB - FR
Angebotsaufforderung (GAEB DA XML 3.2, DA83)
Projekt: A-P0206-00
Währung: EUR
Auftraggeber: Die Autobahn GmbH des Bundes, Niederlassung Südwest (Stuttgart), Außenstelle Freiburg, AdB-NL Südwest, Ast.Freiburg, H.v.Stephan-Str.17, 79100 Freiburg, Heinrich-von-Stephan-Straße 17, 79100 Freiburg i.B.
Erstellt mit: GXML Toolbox V3.3 R20230829, iTWO_64 V25.0.650, 19.05.2026

## 1 Instandsetzung PWC Anlagen AM FR&OG
Datum: 19.05.2026
WaGr: 99_99_01

### Abschnitt 01 PWC Unditz

#### Unterabschnitt 01.01 Baustelleinrichtung

**01.01.0001 Baustelle einrichten Sämtl.LV-Abschn.*Zufahrt vorh.**
*** Pauschalposition
StL-Nr. 1910110711
Geräte, Werkzeuge und sonstige Betriebsmittel, die zur
vertragsgemäßen Ausführung der Bauleistungen erforderlich sind, auf die Baustelle bringen, bereitstellen und
soweit der Geräteeinsatz nicht gesondert vergütet
wird - betriebsfertig aufstellen einschl. der dafür
notwendigen Arbeiten. Die erforderlichen festen Anlagen
herstellen. Baubüros, Unterkünfte, Werkstätten, Lagerschuppen und dgl., soweit erforderlich, antransportieren, aufbauen und einrichten. Strom-, Wasser-, Fernsprechanschluss sowie Entsorgungseinrichtungen und dgl.
für die Baustelle, soweit erforderlich, herstellen. Bei
Bedarf Lagerplätze, sonstige Platzbefestigungen und
Wege im Baustellenbereich anlegen. Oberbodenarbeiten
einschl. Beseitigen von Aufwuchs für die Baustelleneinrichtung, soweit erforderlich, ausführen. Flächen beschaffen, sofern die vom AG zur Verfügung gestellten
nicht ausreichen. Kosten für Vorhalten, Unterhalten und
Betreiben der Geräte, Anlagen und Einrichtungen
einschl. Mieten, Pacht, Gebühren und dgl. werden nicht
mit dieser Pauschale, sondern mit den Einheitspreisen
der betreffenden Teilleistungen vergütet. Soweit nicht
für bestimmte Leistungen für das Einrichten der Baustelle gesonderte Positionen im Leistungsverzeichnis
enthalten sind, gilt die Pauschale
für alle Leistungen sämtlicher Abschnitte des Leistungsverzeichnisses.
Zufahrt zur Baustelle vorhanden.
Menge: 1,000 Psch
Leistungsbereichkatalog: 101

**01.01.0002 Bauzeitenplan**
Aufstellen und liefern eines Bauzeitenplans
Der AG ist unaufgefordert eine Woche nach Beauftragung spätestens drei Tage vor geplantem Baubeginn ein detaillierter Bauzeitenplanplan als PDF schriftlich zu übergeben. Der Bauzeitenplanplan hat sich dabei weitesgehen an die Vorgaben der Angaben aus der Leistungsbeschreibung zu orientieren. Ist dies nicht der Fall hat der AN unaufgefordert schriftlich seine Änderungen dem AG anzuzeigen und die Gleichwertigkeit oder Verbesserung nachzuweisen.
Mit den Bautätigkeiten darf der AN erst beginnen, wenn die AG den Bauzeitenplan freigegeben hat.
Wird kein oder nicht fristgerecht ein Bauzeitenplan geliefert, hat der AN kein Anrecht unverschuldete Bauzeitverlängerung geltend zu machen.
Menge: 1,000 St

**01.01.0003 Baustelleneinrichtungsplan**
Aufstellen und liefern eines Baustelleneinrichtungsplans
Der AG ist unaufgefordert eine Woche nach Beauftragung spätestens drei Tage vor geplantem Baubeginn ein detaillierter Baustelleneinrichtungsplan als PDF schriftlich zu übergeben. Der Baustellenplan hat sich dabei weitesgehen an die Vorgaben der Angaben aus der Leistungsbeschreibung zu orientieren. Ist dies nicht der Fall hat der AN unaufgefordert schriftlich seine Änderungen der AG anzuzeigen und die Gleichwertigkeit oder Verbesserung nachzuweisen.
Mit den Bautätigkeiten darf der AN erst beginnen, wenn die AG den Baustelleneinrichtungsplan frei gegeben hat.
Menge: 1,000 St

**01.01.0004 Bauzaun aufstellen und entfernen Zaunhöhe 2,0 m*Maschendraht**
StL-Nr. 1910120732
Bauzaun nach Unterlagen des AG einschl. der erforderlichen Tore und Pfosten standsicher aufstellen, während
der Bauzeit vorhalten und unterhalten sowie nach Beendigung der Bauzeit entfernen. 70 v.H. des Preises werden nach Aufstellen, der Rest nach Entfernen des Bauzaunes vergütet.
Zaunhöhe = 2,00 m.
Zaun aus Maschendraht.
Menge: 50,000 m
Leistungsbereichkatalog: 101

*Hinweis: Die Position SiGeKo Koordinator*
Die Position SiGeKo Koordinator gilt für alle Abschnitte des gesamten Leistungsverzeichnisses.

**01.01.0005 SiGe-Koordinator stellen.**
*** Pauschalposition
StL-Nr. 19101528
Sicherheits- und Gesundheitsschutzkoordinator während
der Ausführung des Bauvorhabens nach RAB 30 und Unterlagen des AG stellen.
Menge: 1,000 Psch
Leistungsbereichkatalog: 101

**01.01.0006 Baustelle räumen Sämtl. LV-Abschn.**
*** Pauschalposition
StL-Nr. 1910111201
Baustelle von allen Geräten, Anlagen, Einrichtungen und
dgl. räumen. Benutzte Flächen und Wege entsprechend dem
ursprünglichen Zustand herrichten. Soweit nicht für
bestimmte Leistungen für das Räumen der Baustelle gesonderte Positionen im Leistungsverzeichnis enthalten
sind, gilt die Pauschale
für alle Leistungen sämtlicher Abschnitte des Leistungsverzeichnisses.
Menge: 1,000 Psch
Leistungsbereichkatalog: 101

**01.01.0007 Ersatztoiletten**
liefern, aufstellen und abbauen einer Ersatztoilette für Nutzer der Park- und WC-Anlage.
Die Ersatztoiletten sind in dem dafür vorgesehenen Bereich (siehe Leistungsbeschreibung)aufzustellen.
Die regelmäßige Wartung beinhaltet neben der Funktionsprüfung die regelmäßige Leerung und Reinigung der Ersatztoiletten. Der Wartungsintervall ist vom AN so zu wählen, dass der Nutzer jederzeit eine saubere, funktionierende und ordentliche Ersatztoilette nutzen kann. Die Reinigung hat mindestens einmal täglich auch an Wochenenden und Feiertagen zu erfolgen.
Die Aufstelldauer und Abrechnungsdauer der Ersatztoilette ist auf die Dauer der nicht Nutzbarkeit der zu sanierenden WC-Anlage beschränkt. Einzeltage werden anteilig vergütet. Bei einer durch den AN verursachten Bauzeitverlängerung besteht kein Anspruch auf Mehrvergütung dieser Position.
Menge: 4,000 St

**01.01.0008 Ersatztoiletten vorhalten**
vorhalten und regelmäßig warten von vier Miettoilletten für Nutzer/innen der Park- und WC-Anlage.Die regelmäßige Wartung beinhaltet neben der Funktionsprüfung die regelmäßige Leerung und Reinigung der Ersatztoiletten. Der Wartungsintervall ist vom AN so zu wählen, dass der Nutzer oder die Nutzerinjederzeit eine saubere, funktionierende und ordentliche Ersatztoilette vorfindet und nutzen kann. Die Reinigung hat mindestens einmal täglich auch an Wochenenden und Feiertagen zu erfolgen.Die Aufstelldauer und Abrechnungsdauer der Ersatztoilette ist auf die Dauer der nicht Nutzbarkeit der zu sanierenden WC-Anlage beschränkt.
Menge: 45,000 d

**01.01.0009 Behindertengerechte Ersatztoilette**
liefern, aufstellen und entfernen von einer behindertengerechten Miettoilletten für körperlich eingeschränkte Nutzer/innen der Park- und WC-Anlage. Die Ersatztoilette ist in dem im Baustelleneinrichtungsplan vorgesehenen Bereich aufzustellen.
Menge: 1,000 St

**01.01.0010 Behindertengerechte Ersatz WC vorh.**
vorhalten und regelmäßig warten einer
behindertengerechten Miettoilletten für für körperlich
eingeschränkte Nutzer/innen der Park- und WC-Anlage.
Die regelmäßige Wartung beinhaltet neben der
Funktionsprüfung die regelmäßige Leerung und Reinigung
der Ersatztoilette. Der Wartungsintervall ist vom AN so
zu wählen, dass der Nutzer oder die Nutzerin jederzeit
eine saubere, funktionierende und ordentliche
Ersatztoilette vorfindet und nutzen kann. Die Reinigung
hat mindestens einmal täglich auch an Wochenenden und
Feiertagen zu erfolgen.
Die Aufstelldauer und Abrechnungsdauer der
Ersatztoilette ist auf die Dauer der nicht Nutzbarkeit
der zu sanierenden WC-Anlage beschränkt.
Bei einer durch den AN verursachten Bauzeitverlängerung
besteht kein Anspruch auf Mehrvergütung dieser
Position.
Menge: 45,000 d

#### Unterabschnitt 01.02 Abbruch/Entkernung WC Anlage

*Hinweis: Alle verbauten sanitären Einrichtungskomponenten, die Fußböden*
Alle verbauten sanitären Einrichtungskomponenten in den WC-Anlagen, die Fußböden, Einrichtungskompomnenten, Türen, Beleuchtungsmittelsind zu entfernen.

**01.02.0001 Rückbau und Entkernung des Gebäudes**
*** Pauschalposition
Sämtliche sanitären und elektrischen Komponentenin den WC Analgen sowie im Technikraum(inkl. Beleuchtungsmittel) sind zu entfernen und sachgerecht zu entsorgen. Beschädigungen oder durch unsachgemäße Schutzmaßnahmen erforderlicher Neubau von Seitenwänden sind vom AN zu tragen.

Alle Türen sind komplett auszubauen und sachgerecht zu entsorgen.inklusive eventuellem aufnehmen von Bodenbelag (Plaster) und seitlichen zwischenlagern.

Den vorhandenen Estrich einschl.Fliesenbelag in den WC-Anlagen(geklebt oder im Mörtelbett), die vorh.Heizmatten und Wärmedämmung restlos Abbrechen/ausbauen bis auf den Rohfußboden. Ausbaudicke des Estrichs: ca. 5,0 cm. Das Abbruchgut ist zu verladen und fachgerecht zu entsorgen.Der Schutz der angrenzenden Bauteile, Anbauteile sowie des Umfeldes ist inbegriffen.Inkl. aller anfallender Gebühren und Containerkosten. Die im Fußboden verbauten Ablaüfe siind sachgerecht zu entfernen und zu entsorgen. Der Frostwächter ist zu entfernen und sachgerecht zu entsorgen.

Alle verbeleibenden Einbauten an den Seitenwänden und Decken sind zu schützen und sind zu erhalten. Ist durch Beschädigung oder unsachgemäßen Schutzmaßnahmen ein Ersatz erforderlich, müssen diese baugleich wieder ersetzt werden und sind vom AN zu tragen.
Menge: 1,000 Psch

**01.02.0002 Demontage Heizung Technikraum**
*** Pauschalposition
Demontage und Entsorung der Heizung im Technikraum.
Siehe Anlage Fotodokumentation.
Menge: 1,000 Psch

#### Unterabschnitt 01.03 Instandsetzung WC Gebaüde

*Hinweis: Boden und Frostwächter*
Nachfolgend aufgelistet sind alle Komponenten für Boden und Frostwächter, welche im WC-Gebäude installiert werden.

**01.03.0001 neuer Bodenaufbau*wärmedämmung**
Liefern und einbauen eines Bodenaufbaus.
Der neue Bodenaufbau der Benutzerräume, von unten nach
oben:
- Folie aus Polyethylen, d = 0,2 mm
- Wärmedämmung mit seitlichem Dämmstreifen, Material
  XPS 040 DEO, d = 100 mm
- Folie aus Polyethylen, d = 0,2 mm
- Zement - Heizestrich im Mittel 5 - 6 cm dick mit
  leichtem Gefälle zum Bodenablauf
Heizestrich DIN 18560-2 als Zementestrich CT, als Estrich auf Dämmschicht, lotrechte Nutzlast bis 2 kN/m 2 ,Biegezugfestigkeitsklasse F4 DIN EN 13813 ,Bauart A, bewehrt mit Baustahlgitter 50/50/2 Heizrohrdurchmesser
10 mm, Estrichnenndicke 60 mm, auf vorh. 4-seitigen Gefälle, Neigung bis 5% , zur Aufnahme von Kunstharzbelägen.
Menge: 25,000 m2

**01.03.0002 Fußbodenheizung, Frostwächter**
*** Pauschalposition
Liefern und einbauen einer Fußbodenheizung und eines neuen Frostwächters.
Die Temperierung des Benutzerraums erfolgt über eine Elektro-Fußbodenheizung (200 W/m²), die im Zuge der Estricharbeiten zu installieren ist. Die Steuerung der Fußbodenheizung hat über ein Zentralthermostat, welcher mit einem Temperatursensor verbunden ist, zu erfolgen. Zusätzlich ist im Technikraum ein Elektroheizer mit
Thermostat als Frostwächter einzubauen.
Menge: 1,000 Psch

**01.03.0003 Bodenbeschichtung**
Liefern und herstellen einer Fugenlosen Oberflächenbeschichtung mit Reaktionsharzsystem, Rutschfestigkeit R 10. Umlaufend ist ein 5 - 8 cm hoher Hohlkehlsockel auszuführen.

Aufbau wie folgt:
Bodenfläche vorbereiten
Kugelstrahlen der Flächen, um lose Teile sowie
Verschmutzungen restlos zu entfernen.
Grundierung und Spachtelung
Vorspachtelung der Fugen.
Aufbringen einer Grundierung aus einem lösungsmittelfreien, zweikomponentigen Epoxidharz auf den vorbereiteten Untergrund.
Bodenoberfläche
Aufbringen eines Verlaufsmörtels aus einem lösungsmittelfreien, zweikomponentigen Epoxidharz und feuergetrockneten Quarzsand.
Farbton unifarben, gem. Farbkarte des Herstellers.
Hohlkehlen
Herstellen von Hohlkehlen aus einem lösungsmittelfreien
Zweikomponenten-Epoxidharz-Bindemittel und Quarzsand,
inklusive Grundierung, Radius: 5 cm.
Versiegelung
Aufbringen einer rutschhemmenden Versiegelung (R 10) mit einem lösungsmittelfreien, farblosen, zweikomponentigen Epoxidharz.
Menge: 25,000 m2

**01.03.0004 Zulage Hartkornfließen**
Zulage zur vorangehender Position für Mehraufwand
schleifen oder Kugelstrahlen von Hartkornfliesen.
Menge: 25,000 m2

*Hinweis: Wände Innenraum WC-Anlage*
Nachfolgend aufgelistet sind alle Komponenten für Wände, welche im WC-Gebäude installiert werden.

**01.03.0005 HPL-Platten Wände**
Liefern und montieren einer HPL - Platte
bestehend aus einer beidseitigen 0,8 mm dekorativen Hochdruck-Schichtpressstoffplatte (HPL). Es ist eine HPL eine dekorative Hochdruck-Schichtpressstoffplatte für
die Anwendung im Innenausbau zu wählen und soll die Voraussetzungen der in EN 438 - Teil 3 niedergelegten normativen „Klassifizierung und Spezifikationen für Schichtpressstoffe mit einer Dicke kleiner als 2 mm, vorgesehen zum Verkleben auf ein Trägermaterial” erfüllen.
Diese sind wasserfest auf dem 6,2 mm dicken und wasserfesten Composite-Trägerwerkstoff zu verklebt. Die Composite-Trägerwerkstoff Platten zeichnen sich durch hohe Steifigkeit und Zähigkeit bei gleichzeitig geringem Flächengewicht aus. Für Anwendungen in feuchter Umgebung behält dieser Werkstoff seine gute Dimensionsstabilität und ist frei von Faul- und anderen Zersetzungsprozessen.

Farbton: Autobahn-Blau (CMYK: 100 60 0 3; Pantone: 2935 C; RAL: 5017 Verkehrsblau; RGB: 0 87 184; HEX 0057B8) oder entsprechend der Farben der vorhandenen emaillierten Wände.
Menge: 85,000 m2

*Hinweis: Türen*
Nachfolgend aufgelistet sind alle Türen mit sämtlichen Komponenten, welche im WC-Gebäude installiert werden.
Die Türangel muss auf der Seite der Hauptwindrichtung angebracht werden, sodass Windschlagschäden an Tür und Anstoß verhindert werden.

**01.03.0006 Edelstahltüren WC Außen**
Herstellen, liefern und eibauen einer Edelstahltüre für den Eingangsbereich der WC-Anlage, nach folgenden
Anforderungen.Benutzerraumtür mit den Abmessungen nach Aufmaß und Abstimmung.Maße sind vor Ort vom AN vor Fertigung der Türen zu überprüfen.Türblatt doppelwandig: 42 mm dick, Verstärkung durch Rohrprofile 40 x 40 x 2 mm, Hohlraumausfüllung mit Polyurethan-Hartschaum
Türblatt Außenseite: 1,2 mm Blechstärke, Oberfläche
geschliffen
Türblatt Innenseite: 1,2 mm Blechstärke, Oberfläche
geschliffen
Aufschlagrichtung nach Außen
Türanschlag entgegen der Hauptwindrichtung bzw. ist vor Fertigung der Türen mit der AG abzustimmen
Blechstärke des Rahmens: 2 mm

Ausstattung:
Rohrrahmen 40 x 130 mm, Oberfläche geschliffen, mit
Türverriegelung über Flächenhaftmagnet (uP300)
Kämpferteil aus Hohlprofil 300 x 130 mm, Vorderseite
abnehmbar für den Einbau des Rohrrahmen-Türschließers,
der beleuchteten Piktogrammscheibe, der Frei-/Besetzt -
Leuchten und zum Einbau des verdeckten Zapfenbandes
Edelstahlschwelle, 60 mm hoch
Türschließer mit Ausschnitt für Sensor
Magnet mit Durchmesser 30 mm für bauseitigen
Kontaktschalter, potentialfreier Kontakt wird an
Leitwirktechnik übergeben
beidesitiger Edelstahl-Stoßgriff 300 mm lang, Durchmesser 30 mm, im Winkel von 45° angebracht
Riegelschloss, in diesem Bereich ist ein verstärkter
Schlosskasten einzubauen
Profilhalbzylinder 40/10 zum manuellen Absperren der Tür von außen
Bürstendichtung 19 mm inkl. Aluminium Befestigungsprofil

inkl. aller Nebenleistungen und erforderlichen Kleinteilen zum Einbau.
Menge: 2,000 St

**01.03.0007 Edelstahltüren WC Innen**
Herstellen, liefern und eibauen einer Edelstahltüre für den Eingangsbereich der WC-Anlage, nach folgenden
Anforderungen.Benutzerraumtür mit den Abmessungen nach Aufmaß und Abstimmung.Maße sind vor Ort vom AN vor Fertigung der Türen zu überprüfen.
Einbauort: Innenraum
Öffnungsart: nach außen öffnend
Bodeneinstand: 27 mm
Material: Edelstahl 1.4301
Oberfläche Türblatt außen: Kleinkaro, 1,2 mm Blechstärke Oberfläche Türblatt innen: 240er Kornschliff + gebürstet, 1,2 mm Blechstärke
Oberfläche Rahmen: 240er Kornschliff + gebürstet, 2,0 mm Blechstärke
Schwelle: h/t = 60/40 mm
Bürstendichtung: 19 mm
Aufschlagsbegrenzung: Sicherungskette
Verriegelung: Riegelschloss Dornmaß 90 mm mit Profildoppelzylinder 30/40 mm
Handhaben: außen feststehender Edelstahl-Knauf, außen Edelstahl-Drücker mit Rundrosetten
Menge: 3,000 St

**01.03.0008 Technikraumtür**
Herstellen, liefern und einbauen einer Edelstahltüre für den Technikraum mit den Abmessungen der Bestandstüre ab OK Schwelle, gefertigt aus Edelstahl (Werkstoff 1.4301).
Maße sind vor Ort vom AN vor Fertigung der Türen zu überprüfen.
Türblatt Außenseite: 1,2 mm Blechstärke
Türblatt Innenseite: 0,8 mm Blechstärke
Aufschlagrichtung nach außen
Blechstärke des Rahmens: 2 mm

Ausstattung:
• Falzblockrahmen
• Edelstahlschwelle, 28 mm hoch
• 2 Edelstahlbänder
• Riegelfallenschloss
• außenseitiger Knauf
• innenseitiger Drücker mit Rundrosetten
• Profilhalbzylinder 55 / 30
• innenseitige Anschlagsbegrenzungskette
Menge: 1,000 St

*Hinweis: Sanitärinstallation Ausstattung*
Innenraumgestaltung, Alle Sanitärobjekte sollen ein durchgehendes, aufeinander abgestimmtes Design haben und eine anspruchsvolle Optik mit der Forderung nach vandalismushemmender Technik vereinbaren. Material Edelstahl 1.4301, Materialstärke 1,5 mm, gebürstet.

**01.03.0009 Urinalbecken**
Liefern und installien von Urinalbecken
Die Urinalbecken sind so zu konstruieren, um auf eine Wand aus Beton montiert zu werden.
Die Befestigung hat über eine Einhängevariante zu erfolgen und ist von unten zu sichern.
Geruchsverschluss sowie Thermocontrol-Sensor zur Auslösung im Inneren.
Steuereinheiten für die Spülung vom Technikraum her freizugängig für eine einfache Wartung.

Technische Angaben:
Spülung des Urinalbeckens selbsttätig durch einen Temperatursensor, der den Temperaturanstieg in der Innenschale des Urinals bei Benetzung mit Urin erfassen soll.
• Wasserauslauf gesteuert über 2/2-Wege-Magnetventil, geräuschgedämpft, Elektroanschluss mit Schnellstecker (DIN 46340)
• 2 Leitungsanschlüsse und 1 Erdanschluss, geeignet für 3-polige Stecker für Standard-Spannungen 24V GS
• Schutzklasse IP65 (EN60529)
Einstellbare Spülmenge über eine wartungsfreie Einheit bestehend aus einem Schrägsitzventil zum Abstellen der Wasserzufuhr und einem Trinkwasser-Kugelhahn zur Feineinstellung der Wassermenge Zulassung gemäß DVGW.

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Menge: 2,000 St

**01.03.0010 bodenintegrierte Edelstahlwanne Urinal**
Herstellen, liefern und installieren einer bodenintegrierten Edelstahlwanne für Urinale
Material: Edelstahl (Wekstoffnummer: 1.4301)
Maße bei Urinal: ca.210 x 76 x 15 cm (L x B x H)
Befestigung: Bodenintegriert unterhalb des Urinals mit diebstahlgesicherter Edelstahl-Gitter-Abdeckung
Bestandteile: Wasser-Spritz-Düsen inkl. Wasser- und Desinfektionsmittelpumpe; Magnetventile; 8 l Zwischenbehälter für den Spülvorgang; Wasser-/Abwasseranschluss

Benutzerabhängige Steuerung über Kabinensteuerung bzw. Urinalraum-Steuerung bei Urinalräumen mit mehreren Urinalen.

Funktionen:
• Ableitung von Urin und Verunreinigungen die unter dem Urinal oder unter der Urinalrinne anfallen
• Erhöhung der Hygiene im direkten Umfeld der Objekte
• Vermeidung von Geruchsbelästigung durch Urin auf dem Boden durch regelmäßiges Spülen der Wanne mit Wasser und Reinigungsmittel
• Vermeidung von irreversiblen Bauschäden durch in die Fugen und in den Estrich eingedrungenen Urin
Menge: 1,000 St

**01.03.0011 WC-Topf 700 mm**
Liefern und installieren von WC-Topf
Eigenschaften:
• Wandhängend ausgeführt
• Mit Sitzauflage (d = 12 mm) aus Mineralwerkstoff Corian, fest mit dem WC-Topf verklebt

Ausführungen:
• Tiefe 700 mm (nach DIN 18040) inkl. Rückenstütze mit Corian-Auflage

Technische Angaben:
Spülverhalten mit wassersparenden 6 Litern nach DIN 1385 geprüft.
Spülauslösung elektronisch
Geruchverschluss und Steuereinheiten für die Spülung vom Technikraum her frei zugängig für eine einfache Wartung.

Spülkastenauslösung:
• zur automatischen Auslösung von Geberit UP-320 Spülkästen über Steuerungssystem (mittels Nahfeldsensor,  Aktivierungssensor, oder vergleichbar)
• Servomotoreinheit auf Aluminium-Halteplatte zur Auslösung statt Drückerplatte
• Einheit soll zur Wartung des Spülkastens mühelos abgenommen werden können

Vor-/Zwangsspülung:
Wenn seit der letzten Spülung mehr als 15 Minuten vergangen sind, ist beim Öffnen der Benutzerraumtür eine Vorspülung auszulösen, um den Innenbereich des WC-Topfes zu benetzen. Wird der WC-Raum verlassen, ohne dass eine WC-Topf-Spülung vorgenommen wurde, hat bei Öffnung der Tür eine Zwangsspülung zu erfolgen.
Menge: 3,000 St

**01.03.0012 Einbauwaschtisch**
Liefern und installieren eines Edelstahl Einbauwaschtisch
bestehend aus einem beckenförmigen Einbauelement, einem Rahmenelement mit Bedienteil und einer kurzen Schale als Spritzschutz für Wasser.
Funktionssymbole aus eloxiertem Aluminium, dauerhaft beschriftet.
Der Einbauwaschtisch ist so zu konstruieren, um in eine Wand aus Beton oder einem anderen Material eingebaut zu werden. Technik von hinten zugängig. Befestigung vom rückseitigen Technikraum ausgeführt.

Technische Angaben Waschtisch:
Einbauwaschtisch mit Wasserauslauf, elektronischem Seifenspender und Händetrockner.
Die Laufzeiten der Medien sind individuell einzustellen.

Funktionsablauf Einbauwaschtisch:
Waschtisch mit drei Sensoren gesteuert (A/B/C). Edelstahl-Piezosensor mit LED-Leuchtring.
• Pumpen von Seife nach Aktivierung des Sensors A (max. Anforderung 2 x) Die Seife hat im Innenraum der Schale unter dem Symbol "Seife" auszutreten
• Feigabe von Wasser nach Aktivierung des Sensors B. Das Wasser hat im Innenraum der Schale über einen Perlator unter dem Symbol "Wasser" auszutreten
• Ansteuerung des Händetrockners nach Aktivierung des Sensors C. Der Warmluftstrahl hat im Innenraum der Schale über einen Auslass unter dem Symbol "Trocknen" auszutreten
• Wasserauslauf gesteuert über 2/2-Wege-Magnetventil, geräuschgedämpft, Elektroanschluss mit Schnellstecker (DIN 46340)
• 2 Leitungsanschlüsse und 1 Erdanschluss, geeignet für 3-polige Stecker für Standard-Spannungen 24V GS
• Schutzklasse IP65 (EN60529)

Händetrockner:
• Größte Betriebssicherheit durch technische Qualitätskomponenten
• Kaum bewegliche Einzelteile und somit mechanischer Verschleiß, wodurch auch eine sehr lange Lebensdauer gegeben ist
• Uneingeschränkt anerkannt als hygienische Händetrocknungseinrichtung gemäß den Arbeitsstätten-Richtlinien des BMAS
• Geräte-Rücknahmezusicherung zur umweltgerechten Wiederverwendung (ca. 90% sind recyclebar)
• Stromaufnahme 1.210 W mit einer Heizleistung von ca. 1.100 W.

Die Verbindung zwischen Handwaschbecken und Händetrockner hat über einen Heißluftgebläseschlauch, mit Befestigung über Schlauchschellen, zu erfolgen.
Seifenpumpe:
• höchste Dosiergenauigkeit dank präziser Steuerung
• Die Seifenpumpe ist mit einem Zusatztaster zum Ansaugen der Seife direkt im Technikraum auszustatten
• Pumpe mit Anschlusselement für Waschtisch, Schlauch und Seifentank
Menge: 2,000 St

**01.03.0013 Einbauwaschtisch behind. gerecht**
Liefern und installieren eines behindertengerechten Edelstahl Einbauwaschtischsäule. Einheit bestehend aus Grundelement mit Handwaschbecken,
Funktionsablage und geneigtem Spiegel. Edelstahl 1.4301, Materialstärke 1,5 mm.  Montage auf der Wand. Handwaschbecken, bestehend aus extraflachem Becken ohne Überlauf mit verdecktem Siphon
Funktionsablage mit integriertem Wasserauslauf,
elektronischem Seifenspender und Händetrockner.
Auslösung über Sensortaster mit LED-Beleuchtung innerhalb der Funktionsablage. Alle Funktionen sind einzeln und
mehrfach auslösbar. Die Laufzeiten der Medien können individuel eingestellt werden.
Händetrockner, Stromaufnahme 1.210 Watt, Heizleistung ca. 1.100 Watt. Seifenpumpe, Schlauchpumpe mit hoher Dosiergenauigkeit, inkl. Seifentank.
Oberhalb der Funktionsablage ist ein geneigter Spiegel
angeordnet, welcher auch aus der Rollstuhlposition gut
einsehbar ist. Ausführung und Abmessungen erfüllen die Forderungen der DIN 18040 (Standardmontagehöhe 800 mm, 670 mm Kniefreiheit).
Menge: 2,000 St

**01.03.0014 Toilettenpapierspender feuerhemmend**
Liefern und installien eines Toilettenpapierspenders (für eine Großrolle), wandbündig eingebaut.
Geschlossene und feuerhemmende Ausführung.
Befüllung im Technikraum, ein benutzerseitiges Entnehmen der ganzen Rollen ist nicht zu ermöglichen. Die Abdeckung im Technikraum hat eine Rauchentwicklung bzw. den Zugeffekt im Brandfall zu verhindern.
Menge: 3,000 St

**01.03.0015 Kleiderhaken**
Liefern und installieren von Kleiderhaken, diebstahlsicher
Die neuen Haken sind vom gleichen Design und sollen so ähnlich wie möglich den bereits vorinstallierten Haken entsprechen.

• Material Edelstahl (1.4301)
• Anzahl in WC-Benutzerraum: 1 St
• Anzahl in der barrierefreie Kabine 2 St, höhenunterschiedlich angebracht
Menge: 3,000 St

**01.03.0016 Rückenstütze barrierefreie Kabine**
Liefern und installieren einer Rückenstütze.
Die Rückenstütze ist auf eine Wand aus Stahlbeton zu montieren. Montageabstand zum WC-Topf nach DIN 18040-1.
Bestehend aus zwei Edelstahlrohren, Durchmesser 42 mm,
L = 145 mm, die an eine Edelstahlplatte, d = 5 mm angeschweißt werden sollen. Auf diese Edelstahlplatte ist eine Corianplatte, d = 12 mm zu kleben.
Abmessungen:
400 x 200 x 167 mm ( B x H x T)
Menge: 2,000 St

**01.03.0017 Stützklappgriffe barrierefr. Kabine**
Liefern und installieren eines Stützklappgriffes aus korrosionsbeständigem, eloxiertem Aluminium, L = 850 mm, mit Toilettenpapierrollenhalter.
• Wandmontage über Anschraubplatte, 125 x 184 mm (B x H)
• Belastbar bis 100 kg pro Stück
• CE - Konform nach 93 / 42 / EWG
• geprüft nach DIN EN 12182 sowie ISO 17966
• hochklappbar sowie verstellbare Ausrichtung nach links und rechts möglich
• Fernauslöser fur WC-Spülung und Notruf
Menge: 2,000 St

**01.03.0018 LED-Innenraumbeleuchtung**
Liefern und installieren neuer LED-Innenraumbeleuchtung.
Die Innenbeleuchtung ist auf LED-Beleuchtung, auf den aktuellen Stand der Technik, umzurüsten.
Pro Kabine ist eine 20 W LED-Leuchte in Rücksprache und Abstimmung mit der AG zu installieren.
Beleuchtung oberhalb Gitterrostdecke
Die Beleuchtung soll über LED-Wannen-Leuchten erfolgen.
Feuchtraumausführung 1,2 m
Die Steuerung der Beleuchtung soll über die Zentralsteuereinheit und Türtaster mit einstellbarer Nachlaufzeit erfolgen.
Menge: 8,000 St

*Hinweis: Installation Technikraum*
Ausstattung Technikraum. In diesem Abschnitt werden alle Komponenten aufgeführt, welche im Technikraum verlangt werden.

**01.03.0019 Elektro installation**
*** Pauschalposition
Liefern und installieren der Elektro-Installation.
Die gesamte Elektro-Installation wird nicht sichtbar verlegt. Im Installationsraum erfolgt die Verlegung auf/ an den Betonflächen in Kabelkanälen.
Feuchtigkeitsgeschützter Verteilerschrank (IP 44) gemäß DIN VDE 0100-718 im Technikraum mit Sicherungsautomaten gemäß DIN VDE 0100-430 und 0100-530 für die Stromkreise ohne Zählerplatz.
Die Steuerung der im Benutzerraum flächenbündig installierten Sensorelektronik ist im Technikraum befestigt.
Im Leistungsumfang sind sämtliche Verlegungen und Verdrahtungen der Schwachstromanlage für den Türkontakt, Näherungselektronik etc. sowie die Lieferung der erforderlichen 24-Volt-Steuerungseinheit enthalten. Mit dieser Steuerungseinheit wird eine WC-Kabine mit all ihren Funktionen gesteuert. Dabei ist es möglich, Anlagen in unterschiedlichsten Konfigurationen anzusteuern.
Alle Arbeiten werden nach den jeweiligen, zum Zeitpunkt der Installation gültigen DIN VDE-Vorschriften durchgeführt.
Menge: 1,000 Psch

**01.03.0020 Unterverteilung**
*** Pauschalposition
Lieferung und installation einer Unterverteilung.
auf Grundlage der Elektroplanung.
Inkl. aller erforderlichen Bauteile gemäß Planung
Menge: 1,000 Psch

**01.03.0021 Objektsteuerung**
Objetsteuerung liefer und einbauen bestehend aus:
Kompakt-Schaltschrank AE, lackiert, abschließbar RAL 7035, eintürig, mit Montageplatte, Variante: mit Montageplatte, lackiert
VE: 1 ST
500 mm x 500 mm x 210 mm
Montage-Fläche: 20 dm²
Volumen: 65,50 dm³
Gewicht: 15,90 kg
Schutzarten: NEMA 4, IP 66
SPS  16 I/ 16 O mit analogem Eingangsmodul zur Auswertung schneller Temperaturänderungen am Temperaturfühler. Analoge I/Os (integriert) 4 AI, 0 -10
V / 2 AO, 0 - 10 V
Zentrale  SPS für mittlere Automatisierungsaufgaben.
Durch den Einsatz von NV-Ram sind Programm und
remanente Daten für immer wirksam geschützt.
Der Signalanschluss erfolgt über Schraub-Steckverbinder
im Rastermaß 5,08 mm.
Funktion Kompakte SPS, Kommunikationsschnittstellen1 x RS232, Programmiersoftware, Zykluszeit,
Anwenderspeicher 2 ms / 1K log. Anweisung, 4 K Anweisungen, Digitale I/Os (integriert), 32, Anschlussspannung, 24 V DC, +20% / -20%, Stromaufnahme max. 110 mA, Temperaturbereich, 0...55 °C
Netzteil direkt auf die DIN-Schiene montierbar
· geschlossene Bauform, berührgeschützte Schraubanschlüsse
· Umschalter für 115V/230V Eingangsspannung
· Überlastschutz durch Strombegrenzung, auto recovery
· geschützt gegen Kurzschluss, Überlast, Überspannung
· LED-Anzeige für Power-On
In den Schaltschrank sind alle Schalt- und
Steuerelemente einzubauen, die eine betriebsichere
Funktion der WC Steuerung und sämtlicher Nebenaggregate ermöglicht.
Lieferung der Schaltpläne in Schaltplantasche im
Gehäuse der Steuerung
Mit diesem Steuerungskonzept wird eine WC Kabine mit
all ihren Funktionen gesteuert.
Dabei ist es möglich Anlagen in unterschiedlichsten Konfigurationen anzusteuern. Einstellung aller
Parameter erfolgt über ein Bedienpaneel von Hering Bau.
Die Steuerung regelt das Zusammenarbeiten aller Komponenten wie:
Münzer, Taster oder CBF
Besetzt / Frei Anzeigen
Tür mit Türantrieb und Türöffner
WC Topf
Waschtisch (Einzelsteuerung Seifenpumpe, Magnetventil Wasser und Händetrockner)
Urinal über Thermische Auswertung
Notrufeinrichtung
Lüftung
Beleuchtung Kämpfer und Innenraum
Nachtschließung
Benutzungszeitbegrenzung.
Menge: 2,000 St

**01.03.0022 Sanitär-Installation**
*** Pauschalposition
Liefern und installieren der Sanitär-Installation.
Folgende Einrichtungen sind im Technikraum zu Installieren:
Absperrung mit einem Freiflussventil mit Entleerungsmöglichkeit an die bauseitige Wasserleitung.
Die Anschlussleitung zu den Objekten und Armaturen ist in Edelstahl gemäß DVGW W542 einschl.
aller Form- und Verbindungsstücke auszuführen. Alle Leistungen erfolgen nach den Technischen Regeln für Trinkwasser-Installationen (DIN EN 806) und Schutz des Trinkwassers vor Verunreinigungen in Trinkwasser-Installationen und allgemeine Anforderungen an Sicherungseinrichtungen zur Verhütung von Trinkwasserverunreinigungen durch Rückfließen (DIN EN 1717).
Sicherheits-Rückspülfilter mit Druckminderventil
Die Rückspülung geschieht durch Drehen des ergonomisch geformten Drehgriffes. Das Filterelement wird abgesaugt und porentief gereinigt. Der Zeitpunkt für die nächste Rückspülung kann zur Erinnerung am Ring des Gehäuses eingestellt werden.
Rohre, Absperr- und Freiströmventile mit Prüfanschluss Auslaufventil mit Belüfter und Wasserstopp-Anschluss, ¾", gemäß DIN 6023.
Emailliertes Ausgussbecken ohne Hahnloch und ohne Überlauf, aus glasiertem Stahl ausgelegt für den Wandanschluss Breite 412 mm, Tiefe 273 mm.
Liefern und Montieren sämtlicher Rohrleitungen ab Anschlussstutzen im Revisionsschacht.
Als Rohrleitungsmaterial für die Entwässerung wird HT-Rohr in den verschiedenen notwendigen Dimensionen gewählt.
Notwendige Reinigungsöffnungen sind vorzusehen.
Menge: 1,000 Psch

**01.03.0023 Beleuchtung Technikraum**
*** Pauschalposition
Liefern und installieren der Beleuchtung Technikraum.
LED Anbau-Feuchtraumleuchte 1200 mm
LED Anbauleuchte für Decke und Wand,
Gehäuse aus grauem Polykarbonat, Wandstärke 1,5mm Diffusor aus Polykarbonat,
Verschlussklammern aus Edelstahl (V2A) für ein einfaches und werkzeugloses Öffnen und Schließen der Leuchte.
2x Befestigungsklammern mit Langlöchern zur rückseitigen Verschraubung aus Edelstahl und Befestigungsklammern zum Einrasten des Leuchten Körpers an der Unterseite.
Farbtemperatur 4000 K
Elektronisches Netzgerät Leistungsaufnahme max. 54W.
Versorgungsspannung AC 240 V 50 Hz
Schutzart IP 65
Elektrische Schutzklasse I
Maße (ca. in mm): L x B x H = 1270 x 88 x 95

oder vergleichbar
Menge: 1,000 Psch

**01.03.0024 Konvektor**
Liefern und installien einer kleinen elektrischen Heizung, welche den Technikraum dauerhaft frostfrei halten kann. Zudem ist die Heizung so zu dimensionieren, dass bei Wartungsarbeiten eine angenehme Temperatur im Technikraum erzeugt werden kann (ca. 18 Grad.
Menge: 1,000 St

**01.03.0025 Wasserentnahmestelle für Reinigungspersonal**
Liefern und installieren einer Wasserentnahmestelle (mit digitalem  Wasserzähler der Vorposition)nahe der Technikraumtür.
Die Dimensionierung ist so zu wählen, dass diese dem Reinigungspersonal zur Reinigung der WC-Kabinen dient.
Menge: 1,000 St

**01.03.0026 Malerarbeiten**
*** Pauschalposition
Durchführen aller Malerarbeiten im Technikraum.
Es sind alle Löcher und Risse der Wände und die Decke des Technikraums mit einem deckenden Dispersionsanstrich, Farbe weiß, auf glatter Wandfläche zu streichen.
Inklusive liefern aller erforderlichen Materialien und entsprechenden Vorbereitungen.
Menge: 1,000 Psch

*Hinweis: Außenfassade*

**01.03.0027 Malerarbeiten Außenfassade**
*** Pauschalposition
Neuanstrich Außenfassade der WC-Anlage,
Untergrund mit Hochdruck reinigen,Untergrund vorbereiten,Grundieren und Graffitischutzbeschichtung  auf Waschbetonfläche herstellen.
Akryl-Lack mit Polyurethan-Anteil,
Refelktionsarm. Auftrag zweimalig mittels Rolle,Niederdruck oder Airles-Gerät gemäß Herstellerangaben im RAL Fabton RAL 5017(Verkehrsblau)
Menge: 1,000 Psch

*Hinweis: Sonstiges*

**01.03.0028 Hinweisschild barrierefreie Kabine**
Alle Hinweisschilder im Innen- und Außenbereich sind mit kontrastreichen Aluminium-Schildern in Braille-Schrift zu
duplizieren.
Menge: 1,000 St

**01.03.0029 Pauschale Kleinteile**
*** Pauschalposition
Liefern aller erforderlichen Kleinteile wie
Elektrokabel, Datenleitungen, Abzweigdosen, Kabelkanäle mit Bauart nach Bedarf, Abdämpfungen bei Wand- oder Deckendurchbrüchen, Klemmmaterial für Schallschränke, Erdungsanschlüsse metallischer Gebäudeteile, Schweißzubehör, Dichtmaterial, Abbruchzubehör, Materialien zur Befestigung wie Schrauben und Nägel, etc.

Alle für Nutzer*innen sichtbaren Komponenten und Verbindungsmittel müssen so ausgewählt werden, dass sie nicht durch Standardwerkzeuge geöffnet, demontiert oder beschädigt werden können.
Menge: 1,000 Psch

#### Unterabschnitt 01.04 Dokumentation/Prüfung

**01.04.0001 Anlagendokumentation gemäß DIN VDE 0105-100: 2015-10 Abs. 4.7**
*** Pauschalposition
Betrieb und Instandhaltung einer elektrischen Anlage sind nur mit einer vollständigen und aktuellen Dokumentation möglich. Es wird eine vollständige Anlagendokumentation gefordert, welche gemäß DIN VDE 0105-100: 2015-10 Abschnitt 4.7 Schaltpläne und weitere Unterlagen auch Übersichtspläne in vereinfachter einpoliger Darstellung der Schaltung ohne Hilfsleistungen, Blind- oder Steckschaltbilder und ausreichender Beschriftung beinhaltet.
Menge: 1,000 Psch

**01.04.0002 elektrisches Prüfprotokoll nach Beendigung der Bauarbeiten nach VDE einmalig**
Nach der Fertigstellung der Anlage ist ein Prüfprotokoll gemäß VDE-Bestimmungen zu erstellen. Protokolle der Installationsprüfungen nach DIN VDE 0100-600 (VDE 0100-600) beinhalten unter anderem:
Inbetriebnahmen und Einregulierungen,
Messprotokolle der Elektro-, Sicherheits- und Informationstechnischen Anlage,
Ersatzteile-/ Stücklisten,
Bedienungsanleitungen, Wartungshinweise, Betriebstagebücher und Prüfbücher für den Betrieb der Anlage,
Protokolle über die Einweisungen des Betreibers der Anlagen,
vorgeschriebene Werk- und Prüfbescheinigungen,
Errichtererklärung,
bauaufsichtliche Prüfzeugnisse,
Konformitätserklärungen für Einzelkomponenten.
Menge: 1,000 St

**01.04.0003 Blitzschutzprüfung nach DIN VDE 0185-305-3, einmalig**
Die Anlage wird unter Berücksichtigung der jeweils gültigen technischen Richtlinien DIN VDE 0185-305-3 inklusive Beiblätter DIN VDE 0100 und DIN VDE 0165 einschließlich aller ergänzenden Richtlinien überprüft.

Prüfung der Dokumentation des Blitzschutzsystems, wie technische Zeichnung zum äußeren und inneren Blitzschutz auf Vollständigkeit und Übereinstimmung mit den Normen.

Besichtigung der äußeren Blitzschutzanlage auf ordnungsgemäßen Zustand, lose Verbindungen oder Unterbrechungen im Leitungsverlauf, ordnungsgemäße Befestigung des Leitungssystems auf mögliche Änderungen, die an der geschützten, baulichen Anlage vorgenommen wurden.
Freilegung der Erdungsanlage an mindestens zwei Stellen (bei Anlagen, die älter als 10 Jahre sind). Sollten sich Mängel an der Erdungsanlage ergeben, werden mit dem AG weitere Maßnahmen abgestimmt.

Besichtigung des inneren Blitzschutzes einschließlich Haupt- Potentialausgleich, Hauptverteilung, Unterverteilung und informationstechnische Installationen am Gebäudeeintritt auf ordnungsgemäßen Zustand und, ob Änderungen oder Ergänzungen an technischen Betriebsmitteln vorgenommen wurden. Die Überspannungsschutzgeräte werden auf den richtigen Einbau und auf Beschädigungen kontrolliert, oder ob die vorgeschalteten Sicherungen ausgelöst haben. Außerdem werden die Potentialausgleichsverbindungen innerhalb der
Anlage geprüft.
Es werden Erdungswiderstandsmessungen an geöffneten Blitzschutztrennstellen, an metallenen Versorgungsleitungen und sonstigen geerdeten Teilen durchgeführt. Durchgangsmessungen werden zwischen Ableitungen und Erdungsanlage ausgeführt. Die Erdmessungen erfolgen mit einem Messgerät nach DIN VDE 0413.

Messungen zur Ermittlung der Ansprechspannung von Überspannungs-Schutzgeräten führen wir mittels Ableiterprüfgerät aus.

Funktionsprüfung an Ventilableitern und Überspannungsableitern bzw. Blitzstromableitern.
Menge: 1,000 St

#### Unterabschnitt 01.05 Technischer Wartungsvertrag

**01.05.0001 Techn. Wartung, zweimal jährlich**
*** Leitbeschreibung
Eine technische Wartung ist zwei Mal jährlich gemäß Unterbeschreibungen/ gemäß funktionaler Ausschreibung durchzuführen. Dabei sollten zwischen den beiden Wartungen etwa 5-7 Monate Pause liegen.
Menge: 1,000 St
*Unterbeschreibung 1 Türen*
Überprüfung hydraulischer Türöffner und Schließmechanismus und ggf. Schließge-schwindigkeit anhand von Einstellschrauben justieren
Überprüfung und ggf. Einstellung elektrischer Türkontakte
Überprüfung der Schlösser und Beschläge und ggf. Behandlung dieser mit Öl/ Fett nach Herstellerangaben. Ggf. Justierung der Montage- und Einstellschrauben
Überprüfung der Lager und Aufhängungen der Tür
Ggf. Fetten mit geeigneten dafür vorgesehenen Mitteln
Sämtliche Schloss- und Beschlagteile, welche zur Tür gehören, werden überprüft, gerei-nigt, gefettet und wenn notwendig justiert.
Überprüfung des magnetischen Öffnungsmechanismus und ggf. Entmagnetisierung der Halteplatte
Für die Behinderten-WC-Tür: Überprüfung des Türantriebs, der Schließgeschwindigkeit und der Schließkraft nach Herstellerangaben
Menge: 1,000 Psch
*Unterbeschreibung 2 Bauwerk*
Überprüfung/ Sichtkontrolle aller Komponenten und Funktionen
Überprüfung/ Sichtkontrolle der Außenfassade auf Fremdeinwirken (Schäden durch Vandalismus, Unwetter, etc.)
Überprüfung und ggf. Ausbesserung dauerelastischer Fugen
Überprüfung und ggf. Ausbesserung der Dachhaut und Attikaränder/ -rinnen
Überprüfung und Reinigung der auf dem Dach befindlichen Oberlichter
Überprüfung und Reinigung der Be- und Entlüftung
Überprüfung der Dachgullyeinläufe, inklusive Reinigung, Unrat-Befreiung und ggf. Ab-dichtung
Menge: 1,000 Psch
*Unterbeschreibung 3 Sanitäranlagen*
Überprüfung/ Sichtkontrolle aller Komponenten und Funktionen
Überprüfung auf Dichtigkeit und Spülung oder mechanische Reinigung der Hauswasser-station inklusive Neueinstellung des Drucks über Druckminderungsventile
Überprüfung und ggf. Einstellung der Toilettenspüler und Spülkästen auf ordnungsge-mäße Funktion inklusive ggf. Demontage, Säuberung und anschließende Montage
Überprüfung und ggf. Einstellung der Urinalspüler, des Sprühbilds der Reinigungsdüsen, sowie funktionelle Überprüfung der Absperreinrichtung
Überprüfung und ggf. Einstellung der Wannenspüler der bodenintegrierten Edelstahl-wannen, sowie des Sprühbilds der Reinigungsdüsen
Überprüfung und Reinigung der Magnetventile inklusive, falls notwendig, Erneuerung der Gummimembran
Wartung der Wasserleitungen gemäß DIN EN 806-5 inklusive Überprüfung auf Dichtig-keit und Korrosionsschäden
Überprüfung der Abwasserleitungen auf Dichtigkeit und festen Sitz
Kontrolle der Siphons und ggf. Reinigung dieser
Überprüfung und ggf. Reinigung der Bodenabläufe
Überprüfung und ggf. Reinigung der Dachentwässerung
Überprüfung der Wasserentnahmestelle an der Außenfassade inklusive ggf. Einstellung des Wasserdurchlaufs
Menge: 1,000 Psch
*Unterbeschreibung 4 Elektro und Elektronik*
Überprüfung/ Sichtkontrolle aller Komponenten und Funktionen
Überprüfung und testweise Auslösung der RCD-Prüftaste
Überprüfung der Beleuchtung, defekte Leuchtmittel werden fachgerecht entsorgt und ausgetauscht
Überprüfung des Händetrockners auf Funktion
Überprüfung des Frostwächters/der Heizung sowie der Regeleinheit inklusive optimaler witterungsbedingter Einstellung
Überprüfung sämtlicher Elektronikfunktionen
Laufzeiten von Wasser, Luft, usw. werden auf Funktion geprüft und optimiert eingestellt
Der Wasserverbrauch der Topfspülung wird überprüft und ggf. eingestellt
Überprüfung aller Initiatoren
Überprüfung sämtlicher Ein- und Ausgangsfunktionen der speicherprogrammierbaren Steuerung inkl. Überprüfung der Endlagerschalter
Menge: 1,000 Psch
*Unterbeschreibung 5 Edelstahlobjekte*
Alle verbauten Komponenten werden auf Beschädigung untersucht und hinsichtlich fes-ten und sicheren Halts überprüft
Die Verarbeitung der Edelstahlkomponenten wird sowohl von der Kabinenraumseite als auch von der Technikraumseite aus begutachtet und überprüft
Überprüfung aller Edelstahlkomponenten auf Dichtigkeit und Funktion
Überprüfung und ggf. Reinigung aller im Boden integrierten Edelstahlwannen und den dazugehörigen Gitterabdeckungen
Menge: 1,000 Psch
*Unterbeschreibung 6 Mechanik*
Überprüfung und ggf. optimale Einstellung der Dosieranlage Seifenspender
Ggf. Entlüftung sowie Reinigung der Seifenpumpenschläuche
Überprüfung der Schlüsselschalter auf Funktion
Menge: 1,000 Psch
*Unterbeschreibung 7 Sonstiges*
Überprüfung/ Kontrolle der Klappgriffe/ Umsetzhilfen auf dem Behinderten-WC
Überprüfung der Funktion und Standfestigkeit des Toilettenpapierspenders
Überprüfung der Funktion und Standfestigkeit des Abfallbehälters
Menge: 1,000 Psch

### Abschnitt 02 PWC Schutter

#### Unterabschnitt 02.01 Baustelleinrichtung

**02.01.0001 Baustelle einrichten Sämtl.LV-Abschn.*Zufahrt vorh.**
*** Pauschalposition
StL-Nr. 1910110711
Geräte, Werkzeuge und sonstige Betriebsmittel, die zur
vertragsgemäßen Ausführung der Bauleistungen erforderlich sind, auf die Baustelle bringen, bereitstellen und
soweit der Geräteeinsatz nicht gesondert vergütet
wird - betriebsfertig aufstellen einschl. der dafür
notwendigen Arbeiten. Die erforderlichen festen Anlagen
herstellen. Baubüros, Unterkünfte, Werkstätten, Lagerschuppen und dgl., soweit erforderlich, antransportieren, aufbauen und einrichten. Strom-, Wasser-, Fernsprechanschluss sowie Entsorgungseinrichtungen und dgl.
für die Baustelle, soweit erforderlich, herstellen. Bei
Bedarf Lagerplätze, sonstige Platzbefestigungen und
Wege im Baustellenbereich anlegen. Oberbodenarbeiten
einschl. Beseitigen von Aufwuchs für die Baustelleneinrichtung, soweit erforderlich, ausführen. Flächen beschaffen, sofern die vom AG zur Verfügung gestellten
nicht ausreichen. Kosten für Vorhalten, Unterhalten und
Betreiben der Geräte, Anlagen und Einrichtungen
einschl. Mieten, Pacht, Gebühren und dgl. werden nicht
mit dieser Pauschale, sondern mit den Einheitspreisen
der betreffenden Teilleistungen vergütet. Soweit nicht
für bestimmte Leistungen für das Einrichten der Baustelle gesonderte Positionen im Leistungsverzeichnis
enthalten sind, gilt die Pauschale
für alle Leistungen sämtlicher Abschnitte des Leistungsverzeichnisses.
Zufahrt zur Baustelle vorhanden.
Menge: 1,000 Psch
Leistungsbereichkatalog: 101

**02.01.0002 Bauzeitenplan**
Aufstellen und liefern eines Bauzeitenplans
Der AG ist unaufgefordert eine Woche nach Beauftragung spätestens drei Tage vor geplantem Baubeginn ein detaillierter Bauzeitenplanplan als PDF schriftlich zu übergeben. Der Bauzeitenplanplan hat sich dabei weitesgehen an die Vorgaben der Angaben aus der Leistungsbeschreibung zu orientieren. Ist dies nicht der Fall hat der AN unaufgefordert schriftlich seine Änderungen dem AG anzuzeigen und die Gleichwertigkeit oder Verbesserung nachzuweisen.
Mit den Bautätigkeiten darf der AN erst beginnen, wenn die AG den Bauzeitenplan freigegeben hat.
Wird kein oder nicht fristgerecht ein Bauzeitenplan geliefert, hat der AN kein Anrecht unverschuldete Bauzeitverlängerung geltend zu machen.
Menge: 1,000 St

**02.01.0003 Baustelleneinrichtungsplan**
Aufstellen und liefern eines Baustelleneinrichtungsplans
Der AG ist unaufgefordert eine Woche nach Beauftragung spätestens drei Tage vor geplantem Baubeginn ein detaillierter Baustelleneinrichtungsplan als PDF schriftlich zu übergeben. Der Baustellenplan hat sich dabei weitesgehen an die Vorgaben der Angaben aus der Leistungsbeschreibung zu orientieren. Ist dies nicht der Fall hat der AN unaufgefordert schriftlich seine Änderungen der AG anzuzeigen und die Gleichwertigkeit oder Verbesserung nachzuweisen.
Mit den Bautätigkeiten darf der AN erst beginnen, wenn die AG den Baustelleneinrichtungsplan frei gegeben hat.
Menge: 1,000 St

**02.01.0004 Bauzaun aufstellen und entfernen Zaunhöhe 2,0 m*Maschendraht**
StL-Nr. 1910120732
Bauzaun nach Unterlagen des AG einschl. der erforderlichen Tore und Pfosten standsicher aufstellen, während
der Bauzeit vorhalten und unterhalten sowie nach Beendigung der Bauzeit entfernen. 70 v.H. des Preises werden nach Aufstellen, der Rest nach Entfernen des Bauzaunes vergütet.
Zaunhöhe = 2,00 m.
Zaun aus Maschendraht.
Menge: 50,000 m
Leistungsbereichkatalog: 101

*Hinweis: Die Position SiGeKo Koordinator*
Die Position SiGeKo Koordinator gilt für alle Abschnitte des gesamten Leistungsverzeichnisses.

**02.01.0005 SiGe-Koordinator stellen.**
*** Pauschalposition
StL-Nr. 19101528
Sicherheits- und Gesundheitsschutzkoordinator während
der Ausführung des Bauvorhabens nach RAB 30 und Unterlagen des AG stellen.
Menge: 1,000 Psch
Leistungsbereichkatalog: 101

**02.01.0006 Baustelle räumen Sämtl. LV-Abschn.**
*** Pauschalposition
StL-Nr. 1910111201
Baustelle von allen Geräten, Anlagen, Einrichtungen und
dgl. räumen. Benutzte Flächen und Wege entsprechend dem
ursprünglichen Zustand herrichten. Soweit nicht für
bestimmte Leistungen für das Räumen der Baustelle gesonderte Positionen im Leistungsverzeichnis enthalten
sind, gilt die Pauschale
für alle Leistungen sämtlicher Abschnitte des Leistungsverzeichnisses.
Menge: 1,000 Psch
Leistungsbereichkatalog: 101

**02.01.0007 Ersatztoiletten**
liefern, aufstellen und abbauen einer Ersatztoilette für Nutzer der Park- und WC-Anlage.
Die Ersatztoiletten sind in dem dafür vorgesehenen Bereich (siehe Leistungsbeschreibung)aufzustellen.
Die regelmäßige Wartung beinhaltet neben der Funktionsprüfung die regelmäßige Leerung und Reinigung der Ersatztoiletten. Der Wartungsintervall ist vom AN so zu wählen, dass der Nutzer jederzeit eine saubere, funktionierende und ordentliche Ersatztoilette nutzen kann. Die Reinigung hat mindestens einmal täglich auch an Wochenenden und Feiertagen zu erfolgen.
Die Aufstelldauer und Abrechnungsdauer der Ersatztoilette ist auf die Dauer der nicht Nutzbarkeit der zu sanierenden WC-Anlage beschränkt. Einzeltage werden anteilig vergütet. Bei einer durch den AN verursachten Bauzeitverlängerung besteht kein Anspruch auf Mehrvergütung dieser Position.
Menge: 4,000 St

**02.01.0008 Ersatztoiletten vorhalten**
vorhalten und regelmäßig warten von vier Miettoilletten für Nutzer/innen der Park- und WC-Anlage.Die regelmäßige Wartung beinhaltet neben der Funktionsprüfung die regelmäßige Leerung und Reinigung der Ersatztoiletten. Der Wartungsintervall ist vom AN so zu wählen, dass der Nutzer oder die Nutzerinjederzeit eine saubere, funktionierende und ordentliche Ersatztoilette vorfindet und nutzen kann. Die Reinigung hat mindestens einmal täglich auch an Wochenenden und Feiertagen zu erfolgen.Die Aufstelldauer und Abrechnungsdauer der Ersatztoilette ist auf die Dauer der nicht Nutzbarkeit der zu sanierenden WC-Anlage beschränkt.
Menge: 45,000 d

**02.01.0009 Behindertengerechte Ersatztoilette**
liefern, aufstellen und entfernen von einer behindertengerechten Miettoilletten für körperlich eingeschränkte Nutzer/innen der Park- und WC-Anlage. Die Ersatztoilette ist in dem im Baustelleneinrichtungsplan vorgesehenen Bereich aufzustellen.
Menge: 1,000 St

**02.01.0010 Behindertengerechte Ersatz WC vorh.**
vorhalten und regelmäßig warten einer
behindertengerechten Miettoilletten für für körperlich
eingeschränkte Nutzer/innen der Park- und WC-Anlage.
Die regelmäßige Wartung beinhaltet neben der
Funktionsprüfung die regelmäßige Leerung und Reinigung
der Ersatztoilette. Der Wartungsintervall ist vom AN so
zu wählen, dass der Nutzer oder die Nutzerin jederzeit
eine saubere, funktionierende und ordentliche
Ersatztoilette vorfindet und nutzen kann. Die Reinigung
hat mindestens einmal täglich auch an Wochenenden und
Feiertagen zu erfolgen.
Die Aufstelldauer und Abrechnungsdauer der
Ersatztoilette ist auf die Dauer der nicht Nutzbarkeit
der zu sanierenden WC-Anlage beschränkt.
Bei einer durch den AN verursachten Bauzeitverlängerung
besteht kein Anspruch auf Mehrvergütung dieser
Position.
Menge: 45,000 d

#### Unterabschnitt 02.02 Abbruch/Entkernung WC Anlage

*Hinweis: Alle verbauten sanitären Einrichtungskomponenten, die Fußböden*
Alle verbauten sanitären Einrichtungskomponenten in den WC-Anlagen, die Fußböden, Einrichtungskompomnenten, Türen, Beleuchtungsmittelsind zu entfernen.

**02.02.0001 Rückbau und Entkernung des Gebäudes**
*** Pauschalposition
Sämtliche sanitären und elektrischen Komponentenin den WC Analgen sowie im Technikraum(inkl. Beleuchtungsmittel) sind zu entfernen und sachgerecht zu entsorgen. Beschädigungen oder durch unsachgemäße Schutzmaßnahmen erforderlicher Neubau von Seitenwänden sind vom AN zu tragen.

Alle Türen sind komplett auszubauen und sachgerecht zu entsorgen.inklusive eventuellem aufnehmen von Bodenbelag (Plaster) und seitlichen zwischenlagern.

Den vorhandenen Estrich einschl.Fliesenbelag in den WC-Anlagen(geklebt oder im Mörtelbett), die vorh.Heizmatten und Wärmedämmung restlos Abbrechen/ausbauen bis auf den Rohfußboden. Ausbaudicke des Estrichs: ca. 5,0 cm. Das Abbruchgut ist zu verladen und fachgerecht zu entsorgen.Der Schutz der angrenzenden Bauteile, Anbauteile sowie des Umfeldes ist inbegriffen.Inkl. aller anfallender Gebühren und Containerkosten. Die im Fußboden verbauten Ablaüfe siind sachgerecht zu entfernen und zu entsorgen. Der Frostwächter ist zu entfernen und sachgerecht zu entsorgen.

Alle verbeleibenden Einbauten an den Seitenwänden und Decken sind zu schützen und sind zu erhalten. Ist durch Beschädigung oder unsachgemäßen Schutzmaßnahmen ein Ersatz erforderlich, müssen diese baugleich wieder ersetzt werden und sind vom AN zu tragen.
Menge: 1,000 Psch

**02.02.0002 Demontage Heizung Technikraum**
*** Pauschalposition
Demontage und Entsorung der Heizung im Technikraum.
Siehe Anlage Fotodokumentation.
Menge: 1,000 Psch

#### Unterabschnitt 02.03 Instandsetzung WC Gebaüde

*Hinweis: Boden und Frostwächter*
Nachfolgend aufgelistet sind alle Komponenten für Boden und Frostwächter, welche im WC-Gebäude installiert werden.

**02.03.0001 neuer Bodenaufbau*wärmedämmung**
Liefern und einbauen eines Bodenaufbaus.
Der neue Bodenaufbau der Benutzerräume, von unten nach
oben:
- Folie aus Polyethylen, d = 0,2 mm
- Wärmedämmung mit seitlichem Dämmstreifen, Material
  XPS 040 DEO, d = 100 mm
- Folie aus Polyethylen, d = 0,2 mm
- Zement - Heizestrich im Mittel 5 - 6 cm dick mit
  leichtem Gefälle zum Bodenablauf
Heizestrich DIN 18560-2 als Zementestrich CT, als Estrich auf Dämmschicht, lotrechte Nutzlast bis 2 kN/m 2 ,Biegezugfestigkeitsklasse F4 DIN EN 13813 ,Bauart A, bewehrt mit Baustahlgitter 50/50/2 Heizrohrdurchmesser
10 mm, Estrichnenndicke 60 mm, auf vorh. 4-seitigen Gefälle, Neigung bis 5% , zur Aufnahme von Kunstharzbelägen.
Menge: 25,000 m2

**02.03.0002 Fußbodenheizung, Frostwächter**
*** Pauschalposition
Liefern und einbauen einer Fußbodenheizung und eines neuen Frostwächters.
Die Temperierung des Benutzerraums erfolgt über eine Elektro-Fußbodenheizung (200 W/m²), die im Zuge der Estricharbeiten zu installieren ist. Die Steuerung der Fußbodenheizung hat über ein Zentralthermostat, welcher mit einem Temperatursensor verbunden ist, zu erfolgen. Zusätzlich ist im Technikraum ein Elektroheizer mit
Thermostat als Frostwächter einzubauen.
Menge: 1,000 Psch

**02.03.0003 Bodenbeschichtung**
Liefern und herstellen einer Fugenlosen Oberflächenbeschichtung mit Reaktionsharzsystem, Rutschfestigkeit R 10. Umlaufend ist ein 5 - 8 cm hoher Hohlkehlsockel auszuführen.

Aufbau wie folgt:
Bodenfläche vorbereiten
Kugelstrahlen der Flächen, um lose Teile sowie
Verschmutzungen restlos zu entfernen.
Grundierung und Spachtelung
Vorspachtelung der Fugen.
Aufbringen einer Grundierung aus einem lösungsmittelfreien, zweikomponentigen Epoxidharz auf den vorbereiteten Untergrund.
Bodenoberfläche
Aufbringen eines Verlaufsmörtels aus einem lösungsmittelfreien, zweikomponentigen Epoxidharz und feuergetrockneten Quarzsand.
Farbton unifarben, gem. Farbkarte des Herstellers.
Hohlkehlen
Herstellen von Hohlkehlen aus einem lösungsmittelfreien
Zweikomponenten-Epoxidharz-Bindemittel und Quarzsand,
inklusive Grundierung, Radius: 5 cm.
Versiegelung
Aufbringen einer rutschhemmenden Versiegelung (R 10) mit einem lösungsmittelfreien, farblosen, zweikomponentigen Epoxidharz.
Menge: 25,000 m2

**02.03.0004 Zulage Hartkornfließen**
Zulage zur vorangehender Position für Mehraufwand
schleifen oder Kugelstrahlen von Hartkornfliesen.
Menge: 25,000 m2

*Hinweis: Wände Innenraum WC-Anlage*
Nachfolgend aufgelistet sind alle Komponenten für Wände, welche im WC-Gebäude installiert werden.

**02.03.0005 HPL-Platten Wände**
Liefern und montieren einer HPL - Platte
bestehend aus einer beidseitigen 0,8 mm dekorativen Hochdruck-Schichtpressstoffplatte (HPL). Es ist eine HPL eine dekorative Hochdruck-Schichtpressstoffplatte für
die Anwendung im Innenausbau zu wählen und soll die Voraussetzungen der in EN 438 - Teil 3 niedergelegten normativen „Klassifizierung und Spezifikationen für Schichtpressstoffe mit einer Dicke kleiner als 2 mm, vorgesehen zum Verkleben auf ein Trägermaterial” erfüllen.
Diese sind wasserfest auf dem 6,2 mm dicken und wasserfesten Composite-Trägerwerkstoff zu verklebt. Die Composite-Trägerwerkstoff Platten zeichnen sich durch hohe Steifigkeit und Zähigkeit bei gleichzeitig geringem Flächengewicht aus. Für Anwendungen in feuchter Umgebung behält dieser Werkstoff seine gute Dimensionsstabilität und ist frei von Faul- und anderen Zersetzungsprozessen.

Farbton: Autobahn-Blau (CMYK: 100 60 0 3; Pantone: 2935 C; RAL: 5017 Verkehrsblau; RGB: 0 87 184; HEX 0057B8) oder entsprechend der Farben der vorhandenen emaillierten Wände.
Menge: 85,000 m2

*Hinweis: Türen*
Nachfolgend aufgelistet sind alle Türen mit sämtlichen Komponenten, welche im WC-Gebäude installiert werden.
Die Türangel muss auf der Seite der Hauptwindrichtung angebracht werden, sodass Windschlagschäden an Tür und Anstoß verhindert werden.

**02.03.0006 Edelstahltüren WC Außen**
Herstellen, liefern und eibauen einer Edelstahltüre für den Eingangsbereich der WC-Anlage, nach folgenden
Anforderungen.Benutzerraumtür mit den Abmessungen nach Aufmaß und Abstimmung.Maße sind vor Ort vom AN vor Fertigung der Türen zu überprüfen.Türblatt doppelwandig: 42 mm dick, Verstärkung durch Rohrprofile 40 x 40 x 2 mm, Hohlraumausfüllung mit Polyurethan-Hartschaum
Türblatt Außenseite: 1,2 mm Blechstärke, Oberfläche
geschliffen
Türblatt Innenseite: 1,2 mm Blechstärke, Oberfläche
geschliffen
Aufschlagrichtung nach Außen
Türanschlag entgegen der Hauptwindrichtung bzw. ist vor Fertigung der Türen mit der AG abzustimmen
Blechstärke des Rahmens: 2 mm

Ausstattung:
Rohrrahmen 40 x 130 mm, Oberfläche geschliffen, mit
Türverriegelung über Flächenhaftmagnet (uP300)
Kämpferteil aus Hohlprofil 300 x 130 mm, Vorderseite
abnehmbar für den Einbau des Rohrrahmen-Türschließers,
der beleuchteten Piktogrammscheibe, der Frei-/Besetzt -
Leuchten und zum Einbau des verdeckten Zapfenbandes
Edelstahlschwelle, 60 mm hoch
Türschließer mit Ausschnitt für Sensor
Magnet mit Durchmesser 30 mm für bauseitigen
Kontaktschalter, potentialfreier Kontakt wird an
Leitwirktechnik übergeben
beidesitiger Edelstahl-Stoßgriff 300 mm lang, Durchmesser 30 mm, im Winkel von 45° angebracht
Riegelschloss, in diesem Bereich ist ein verstärkter
Schlosskasten einzubauen
Profilhalbzylinder 40/10 zum manuellen Absperren der Tür von außen
Bürstendichtung 19 mm inkl. Aluminium Befestigungsprofil

inkl. aller Nebenleistungen und erforderlichen Kleinteilen zum Einbau.
Menge: 2,000 St

**02.03.0007 Edelstahltüren WC Innen**
Herstellen, liefern und eibauen einer Edelstahltüre für den Eingangsbereich der WC-Anlage, nach folgenden
Anforderungen.Benutzerraumtür mit den Abmessungen nach Aufmaß und Abstimmung.Maße sind vor Ort vom AN vor Fertigung der Türen zu überprüfen.
Einbauort: Innenraum
Öffnungsart: nach außen öffnend
Bodeneinstand: 27 mm
Material: Edelstahl 1.4301
Oberfläche Türblatt außen: Kleinkaro, 1,2 mm Blechstärke Oberfläche Türblatt innen: 240er Kornschliff + gebürstet, 1,2 mm Blechstärke
Oberfläche Rahmen: 240er Kornschliff + gebürstet, 2,0 mm Blechstärke
Schwelle: h/t = 60/40 mm
Bürstendichtung: 19 mm
Aufschlagsbegrenzung: Sicherungskette
Verriegelung: Riegelschloss Dornmaß 90 mm mit Profildoppelzylinder 30/40 mm
Handhaben: außen feststehender Edelstahl-Knauf, außen Edelstahl-Drücker mit Rundrosetten
Menge: 3,000 St

**02.03.0008 Technikraumtür**
Herstellen, liefern und einbauen einer Edelstahltüre für den Technikraum mit den Abmessungen der Bestandstüre ab OK Schwelle, gefertigt aus Edelstahl (Werkstoff 1.4301).
Maße sind vor Ort vom AN vor Fertigung der Türen zu überprüfen.
Türblatt Außenseite: 1,2 mm Blechstärke
Türblatt Innenseite: 0,8 mm Blechstärke
Aufschlagrichtung nach außen
Blechstärke des Rahmens: 2 mm

Ausstattung:
• Falzblockrahmen
• Edelstahlschwelle, 28 mm hoch
• 2 Edelstahlbänder
• Riegelfallenschloss
• außenseitiger Knauf
• innenseitiger Drücker mit Rundrosetten
• Profilhalbzylinder 55 / 30
• innenseitige Anschlagsbegrenzungskette
Menge: 1,000 St

*Hinweis: Sanitärinstallation Ausstattung*
Innenraumgestaltung, Alle Sanitärobjekte sollen ein durchgehendes, aufeinander abgestimmtes Design haben und eine anspruchsvolle Optik mit der Forderung nach vandalismushemmender Technik vereinbaren. Material Edelstahl 1.4301, Materialstärke 1,5 mm, gebürstet.

**02.03.0009 Urinalbecken**
Liefern und installien von Urinalbecken
Die Urinalbecken sind so zu konstruieren, um auf eine Wand aus Beton montiert zu werden.
Die Befestigung hat über eine Einhängevariante zu erfolgen und ist von unten zu sichern.
Geruchsverschluss sowie Thermocontrol-Sensor zur Auslösung im Inneren.
Steuereinheiten für die Spülung vom Technikraum her freizugängig für eine einfache Wartung.

Technische Angaben:
Spülung des Urinalbeckens selbsttätig durch einen Temperatursensor, der den Temperaturanstieg in der Innenschale des Urinals bei Benetzung mit Urin erfassen soll.
• Wasserauslauf gesteuert über 2/2-Wege-Magnetventil, geräuschgedämpft, Elektroanschluss mit Schnellstecker (DIN 46340)
• 2 Leitungsanschlüsse und 1 Erdanschluss, geeignet für 3-polige Stecker für Standard-Spannungen 24V GS
• Schutzklasse IP65 (EN60529)
Einstellbare Spülmenge über eine wartungsfreie Einheit bestehend aus einem Schrägsitzventil zum Abstellen der Wasserzufuhr und einem Trinkwasser-Kugelhahn zur Feineinstellung der Wassermenge Zulassung gemäß DVGW.
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Menge: 2,000 St

**02.03.0010 bodenintegrierte Edelstahlwanne Urinal**
Herstellen, liefern und installieren einer bodenintegrierten Edelstahlwanne für Urinale
Material: Edelstahl (Wekstoffnummer: 1.4301)
Maße bei Urinal: ca.210 x 76 x 15 cm (L x B x H)
Befestigung: Bodenintegriert unterhalb des Urinals mit diebstahlgesicherter Edelstahl-Gitter-Abdeckung
Bestandteile: Wasser-Spritz-Düsen inkl. Wasser- und Desinfektionsmittelpumpe; Magnetventile; 8 l Zwischenbehälter für den Spülvorgang; Wasser-/Abwasseranschluss

Benutzerabhängige Steuerung über Kabinensteuerung bzw. Urinalraum-Steuerung bei Urinalräumen mit mehreren Urinalen.

Funktionen:
• Ableitung von Urin und Verunreinigungen die unter dem Urinal oder unter der Urinalrinne anfallen
• Erhöhung der Hygiene im direkten Umfeld der Objekte
• Vermeidung von Geruchsbelästigung durch Urin auf dem Boden durch regelmäßiges Spülen der Wanne mit Wasser und Reinigungsmittel
• Vermeidung von irreversiblen Bauschäden durch in die Fugen und in den Estrich eingedrungenen Urin
Menge: 1,000 St

**02.03.0011 WC-Topf 700 mm**
Liefern und installieren von WC-Topf
Eigenschaften:
• Wandhängend ausgeführt
• Mit Sitzauflage (d = 12 mm) aus Mineralwerkstoff Corian, fest mit dem WC-Topf verklebt

Ausführungen:
• Tiefe 700 mm (nach DIN 18040) inkl. Rückenstütze mit Corian-Auflage

Technische Angaben:
Spülverhalten mit wassersparenden 6 Litern nach DIN 1385 geprüft.
Spülauslösung elektronisch
Geruchverschluss und Steuereinheiten für die Spülung vom Technikraum her frei zugängig für eine einfache Wartung.

Spülkastenauslösung:
• zur automatischen Auslösung von Geberit UP-320 Spülkästen über Steuerungssystem (mittels Nahfeldsensor,  Aktivierungssensor, oder vergleichbar)
• Servomotoreinheit auf Aluminium-Halteplatte zur Auslösung statt Drückerplatte
• Einheit soll zur Wartung des Spülkastens mühelos abgenommen werden können

Vor-/Zwangsspülung:
Wenn seit der letzten Spülung mehr als 15 Minuten vergangen sind, ist beim Öffnen der Benutzerraumtür eine Vorspülung auszulösen, um den Innenbereich des WC-Topfes zu benetzen. Wird der WC-Raum verlassen, ohne dass eine WC-Topf-Spülung vorgenommen wurde, hat bei Öffnung der Tür eine Zwangsspülung zu erfolgen.
Menge: 3,000 St

**02.03.0012 Einbauwaschtisch**
Liefern und installieren eines Edelstahl Einbauwaschtisch
bestehend aus einem beckenförmigen Einbauelement, einem Rahmenelement mit Bedienteil und einer kurzen Schale als Spritzschutz für Wasser.
Funktionssymbole aus eloxiertem Aluminium, dauerhaft beschriftet.
Der Einbauwaschtisch ist so zu konstruieren, um in eine Wand aus Beton oder einem anderen Material eingebaut zu werden. Technik von hinten zugängig. Befestigung vom rückseitigen Technikraum ausgeführt.

Technische Angaben Waschtisch:
Einbauwaschtisch mit Wasserauslauf, elektronischem Seifenspender und Händetrockner.
Die Laufzeiten der Medien sind individuell einzustellen.

Funktionsablauf Einbauwaschtisch:
Waschtisch mit drei Sensoren gesteuert (A/B/C). Edelstahl-Piezosensor mit LED-Leuchtring.
• Pumpen von Seife nach Aktivierung des Sensors A (max. Anforderung 2 x) Die Seife hat im Innenraum der Schale unter dem Symbol "Seife" auszutreten
• Feigabe von Wasser nach Aktivierung des Sensors B. Das Wasser hat im Innenraum der Schale über einen Perlator unter dem Symbol "Wasser" auszutreten
• Ansteuerung des Händetrockners nach Aktivierung des Sensors C. Der Warmluftstrahl hat im Innenraum der Schale über einen Auslass unter dem Symbol "Trocknen" auszutreten
• Wasserauslauf gesteuert über 2/2-Wege-Magnetventil, geräuschgedämpft, Elektroanschluss mit Schnellstecker (DIN 46340)
• 2 Leitungsanschlüsse und 1 Erdanschluss, geeignet für 3-polige Stecker für Standard-Spannungen 24V GS
• Schutzklasse IP65 (EN60529)

Händetrockner:
• Größte Betriebssicherheit durch technische Qualitätskomponenten
• Kaum bewegliche Einzelteile und somit mechanischer Verschleiß, wodurch auch eine sehr lange Lebensdauer gegeben ist
• Uneingeschränkt anerkannt als hygienische Händetrocknungseinrichtung gemäß den Arbeitsstätten-Richtlinien des BMAS
• Geräte-Rücknahmezusicherung zur umweltgerechten Wiederverwendung (ca. 90% sind recyclebar)
• Stromaufnahme 1.210 W mit einer Heizleistung von ca. 1.100 W.

Die Verbindung zwischen Handwaschbecken und Händetrockner hat über einen Heißluftgebläseschlauch, mit Befestigung über Schlauchschellen, zu erfolgen.
Seifenpumpe:
• höchste Dosiergenauigkeit dank präziser Steuerung
• Die Seifenpumpe ist mit einem Zusatztaster zum Ansaugen der Seife direkt im Technikraum auszustatten
• Pumpe mit Anschlusselement für Waschtisch, Schlauch und Seifentank
Menge: 2,000 St

**02.03.0013 Einbauwaschtisch behind. gerecht**
Liefern und installieren eines behindertengerechten Edelstahl Einbauwaschtischsäule. Einheit bestehend aus Grundelement mit Handwaschbecken,
Funktionsablage und geneigtem Spiegel. Edelstahl 1.4301, Materialstärke 1,5 mm.  Montage auf der Wand. Handwaschbecken, bestehend aus extraflachem Becken ohne Überlauf mit verdecktem Siphon
Funktionsablage mit integriertem Wasserauslauf,
elektronischem Seifenspender und Händetrockner.
Auslösung über Sensortaster mit LED-Beleuchtung innerhalb der Funktionsablage. Alle Funktionen sind einzeln und
mehrfach auslösbar. Die Laufzeiten der Medien können individuel eingestellt werden.
Händetrockner, Stromaufnahme 1.210 Watt, Heizleistung ca. 1.100 Watt. Seifenpumpe, Schlauchpumpe mit hoher Dosiergenauigkeit, inkl. Seifentank.
Oberhalb der Funktionsablage ist ein geneigter Spiegel
angeordnet, welcher auch aus der Rollstuhlposition gut
einsehbar ist. Ausführung und Abmessungen erfüllen die Forderungen der DIN 18040 (Standardmontagehöhe 800 mm, 670 mm Kniefreiheit).
Menge: 2,000 St

**02.03.0014 Toilettenpapierspender feuerhemmend**
Liefern und installien eines Toilettenpapierspenders (für eine Großrolle), wandbündig eingebaut.
Geschlossene und feuerhemmende Ausführung.
Befüllung im Technikraum, ein benutzerseitiges Entnehmen der ganzen Rollen ist nicht zu ermöglichen. Die Abdeckung im Technikraum hat eine Rauchentwicklung bzw. den Zugeffekt im Brandfall zu verhindern.
Menge: 3,000 St

**02.03.0015 Kleiderhaken**
Liefern und installieren von Kleiderhaken, diebstahlsicher
Die neuen Haken sind vom gleichen Design und sollen so ähnlich wie möglich den bereits vorinstallierten Haken entsprechen.

• Material Edelstahl (1.4301)
• Anzahl in WC-Benutzerraum: 1 St
• Anzahl in der barrierefreie Kabine 2 St, höhenunterschiedlich angebracht
Menge: 3,000 St

**02.03.0016 Rückenstütze barrierefreie Kabine**
Liefern und installieren einer Rückenstütze.
Die Rückenstütze ist auf eine Wand aus Stahlbeton zu montieren. Montageabstand zum WC-Topf nach DIN 18040-1.
Bestehend aus zwei Edelstahlrohren, Durchmesser 42 mm,
L = 145 mm, die an eine Edelstahlplatte, d = 5 mm angeschweißt werden sollen. Auf diese Edelstahlplatte ist eine Corianplatte, d = 12 mm zu kleben.
Abmessungen:
400 x 200 x 167 mm ( B x H x T)
Menge: 2,000 St

**02.03.0017 Stützklappgriffe barrierefr. Kabine**
Liefern und installieren eines Stützklappgriffes aus korrosionsbeständigem, eloxiertem Aluminium, L = 850 mm, mit Toilettenpapierrollenhalter.
• Wandmontage über Anschraubplatte, 125 x 184 mm (B x H)
• Belastbar bis 100 kg pro Stück
• CE - Konform nach 93 / 42 / EWG
• geprüft nach DIN EN 12182 sowie ISO 17966
• hochklappbar sowie verstellbare Ausrichtung nach links und rechts möglich
• Fernauslöser fur WC-Spülung und Notruf
Menge: 2,000 St

**02.03.0018 LED-Innenraumbeleuchtung**
Liefern und installieren neuer LED-Innenraumbeleuchtung.
Die Innenbeleuchtung ist auf LED-Beleuchtung, auf den aktuellen Stand der Technik, umzurüsten.
Pro Kabine ist eine 20 W LED-Leuchte in Rücksprache und Abstimmung mit der AG zu installieren.
Beleuchtung oberhalb Gitterrostdecke
Die Beleuchtung soll über LED-Wannen-Leuchten erfolgen.
Feuchtraumausführung 1,2 m
Die Steuerung der Beleuchtung soll über die Zentralsteuereinheit und Türtaster mit einstellbarer Nachlaufzeit erfolgen.
Menge: 8,000 St

*Hinweis: Installation Technikraum*
Ausstattung Technikraum. In diesem Abschnitt werden alle Komponenten aufgeführt, welche im Technikraum verlangt werden.

**02.03.0019 Elektro installation**
*** Pauschalposition
Liefern und installieren der Elektro-Installation.
Die gesamte Elektro-Installation wird nicht sichtbar verlegt. Im Installationsraum erfolgt die Verlegung auf/ an den Betonflächen in Kabelkanälen.
Feuchtigkeitsgeschützter Verteilerschrank (IP 44) gemäß DIN VDE 0100-718 im Technikraum mit Sicherungsautomaten gemäß DIN VDE 0100-430 und 0100-530 für die Stromkreise ohne Zählerplatz.
Die Steuerung der im Benutzerraum flächenbündig installierten Sensorelektronik ist im Technikraum befestigt.
Im Leistungsumfang sind sämtliche Verlegungen und Verdrahtungen der Schwachstromanlage für den Türkontakt, Näherungselektronik etc. sowie die Lieferung der erforderlichen 24-Volt-Steuerungseinheit enthalten. Mit dieser Steuerungseinheit wird eine WC-Kabine mit all ihren Funktionen gesteuert. Dabei ist es möglich, Anlagen in unterschiedlichsten Konfigurationen anzusteuern.
Alle Arbeiten werden nach den jeweiligen, zum Zeitpunkt der Installation gültigen DIN VDE-Vorschriften durchgeführt.
Menge: 1,000 Psch

**02.03.0020 Unterverteilung**
*** Pauschalposition
Lieferung und installation einer Unterverteilung.
auf Grundlage der Elektroplanung.
Inkl. aller erforderlichen Bauteile gemäß Planung
Menge: 1,000 Psch

**02.03.0021 Objektsteuerung**
Objetsteuerung liefer und einbauen bestehend aus:
Kompakt-Schaltschrank AE, lackiert, abschließbar RAL 7035, eintürig, mit Montageplatte, Variante: mit Montageplatte, lackiert
VE: 1 ST
500 mm x 500 mm x 210 mm
Montage-Fläche: 20 dm²
Volumen: 65,50 dm³
Gewicht: 15,90 kg
Schutzarten: NEMA 4, IP 66
SPS  16 I/ 16 O mit analogem Eingangsmodul zur Auswertung schneller Temperaturänderungen am Temperaturfühler. Analoge I/Os (integriert) 4 AI, 0 -10
V / 2 AO, 0 - 10 V
Zentrale  SPS für mittlere Automatisierungsaufgaben.
Durch den Einsatz von NV-Ram sind Programm und
remanente Daten für immer wirksam geschützt.
Der Signalanschluss erfolgt über Schraub-Steckverbinder
im Rastermaß 5,08 mm.
Funktion Kompakte SPS, Kommunikationsschnittstellen1 x RS232, Programmiersoftware, Zykluszeit,
Anwenderspeicher 2 ms / 1K log. Anweisung, 4 K Anweisungen, Digitale I/Os (integriert), 32, Anschlussspannung, 24 V DC, +20% / -20%, Stromaufnahme max. 110 mA, Temperaturbereich, 0...55 °C
Netzteil direkt auf die DIN-Schiene montierbar
· geschlossene Bauform, berührgeschützte Schraubanschlüsse
· Umschalter für 115V/230V Eingangsspannung
· Überlastschutz durch Strombegrenzung, auto recovery
· geschützt gegen Kurzschluss, Überlast, Überspannung
· LED-Anzeige für Power-On
In den Schaltschrank sind alle Schalt- und
Steuerelemente einzubauen, die eine betriebsichere
Funktion der WC Steuerung und sämtlicher Nebenaggregate ermöglicht.
Lieferung der Schaltpläne in Schaltplantasche im
Gehäuse der Steuerung
Mit diesem Steuerungskonzept wird eine WC Kabine mit
all ihren Funktionen gesteuert.
Dabei ist es möglich Anlagen in unterschiedlichsten Konfigurationen anzusteuern. Einstellung aller
Parameter erfolgt über ein Bedienpaneel von Hering Bau.
Die Steuerung regelt das Zusammenarbeiten aller Komponenten wie:
Münzer, Taster oder CBF
Besetzt / Frei Anzeigen
Tür mit Türantrieb und Türöffner
WC Topf
Waschtisch (Einzelsteuerung Seifenpumpe, Magnetventil Wasser und Händetrockner)
Urinal über Thermische Auswertung
Notrufeinrichtung
Lüftung
Beleuchtung Kämpfer und Innenraum
Nachtschließung
Benutzungszeitbegrenzung.
Menge: 2,000 St

**02.03.0022 Sanitär-Installation**
*** Pauschalposition
Liefern und installieren der Sanitär-Installation.
Folgende Einrichtungen sind im Technikraum zu Installieren:
Absperrung mit einem Freiflussventil mit Entleerungsmöglichkeit an die bauseitige Wasserleitung.
Die Anschlussleitung zu den Objekten und Armaturen ist in Edelstahl gemäß DVGW W542 einschl.
aller Form- und Verbindungsstücke auszuführen. Alle Leistungen erfolgen nach den Technischen Regeln für Trinkwasser-Installationen (DIN EN 806) und Schutz des Trinkwassers vor Verunreinigungen in Trinkwasser-Installationen und allgemeine Anforderungen an Sicherungseinrichtungen zur Verhütung von Trinkwasserverunreinigungen durch Rückfließen (DIN EN 1717).
Sicherheits-Rückspülfilter mit Druckminderventil
Die Rückspülung geschieht durch Drehen des ergonomisch geformten Drehgriffes. Das Filterelement wird abgesaugt und porentief gereinigt. Der Zeitpunkt für die nächste Rückspülung kann zur Erinnerung am Ring des Gehäuses eingestellt werden.
Rohre, Absperr- und Freiströmventile mit Prüfanschluss Auslaufventil mit Belüfter und Wasserstopp-Anschluss, ¾", gemäß DIN 6023.
Emailliertes Ausgussbecken ohne Hahnloch und ohne Überlauf, aus glasiertem Stahl ausgelegt für den Wandanschluss Breite 412 mm, Tiefe 273 mm.
Liefern und Montieren sämtlicher Rohrleitungen ab Anschlussstutzen im Revisionsschacht.
Als Rohrleitungsmaterial für die Entwässerung wird HT-Rohr in den verschiedenen notwendigen Dimensionen gewählt.
Notwendige Reinigungsöffnungen sind vorzusehen.
Menge: 1,000 Psch

**02.03.0023 Beleuchtung Technikraum**
*** Pauschalposition
Liefern und installieren der Beleuchtung Technikraum.
LED Anbau-Feuchtraumleuchte 1200 mm
LED Anbauleuchte für Decke und Wand,
Gehäuse aus grauem Polykarbonat, Wandstärke 1,5mm Diffusor aus Polykarbonat,
Verschlussklammern aus Edelstahl (V2A) für ein einfaches und werkzeugloses Öffnen und Schließen der Leuchte.
2x Befestigungsklammern mit Langlöchern zur rückseitigen Verschraubung aus Edelstahl und Befestigungsklammern zum Einrasten des Leuchten Körpers an der Unterseite.
Farbtemperatur 4000 K
Elektronisches Netzgerät Leistungsaufnahme max. 54W.
Versorgungsspannung AC 240 V 50 Hz
Schutzart IP 65
Elektrische Schutzklasse I
Maße (ca. in mm): L x B x H = 1270 x 88 x 95

oder vergleichbar
Menge: 1,000 Psch

**02.03.0024 Konvektor**
Liefern und installien einer kleinen elektrischen Heizung, welche den Technikraum dauerhaft frostfrei halten kann. Zudem ist die Heizung so zu dimensionieren, dass bei Wartungsarbeiten eine angenehme Temperatur im Technikraum erzeugt werden kann (ca. 18 Grad.
Menge: 1,000 St

**02.03.0025 Wasserentnahmestelle für Reinigungspersonal**
Liefern und installieren einer Wasserentnahmestelle (mit digitalem  Wasserzähler der Vorposition)nahe der Technikraumtür.
Die Dimensionierung ist so zu wählen, dass diese dem Reinigungspersonal zur Reinigung der WC-Kabinen dient.
Menge: 1,000 St

**02.03.0026 Malerarbeiten**
*** Pauschalposition
Durchführen aller Malerarbeiten im Technikraum.
Es sind alle Löcher und Risse der Wände und die Decke des Technikraums mit einem deckenden Dispersionsanstrich, Farbe weiß, auf glatter Wandfläche zu streichen.
Inklusive liefern aller erforderlichen Materialien und entsprechenden Vorbereitungen.
Menge: 1,000 Psch

*Hinweis: Außenfassade*

**02.03.0027 Malerarbeiten Außenfassade**
*** Pauschalposition
Neuanstrich Außenfassade der WC-Anlage,
Untergrund mit Hochdruck reinigen,Untergrund vorbereiten,Grundieren und Graffitischutzbeschichtung  auf Waschbetonfläche herstellen.
Akryl-Lack mit Polyurethan-Anteil,
Refelktionsarm. Auftrag zweimalig mittels Rolle,Niederdruck oder Airles-Gerät gemäß Herstellerangaben im RAL Fabton RAL 5017(Verkehrsblau)
Menge: 1,000 Psch

*Hinweis: Sonstiges*

**02.03.0028 Hinweisschild barrierefreie Kabine**
Alle Hinweisschilder im Innen- und Außenbereich sind mit kontrastreichen Aluminium-Schildern in Braille-Schrift zu
duplizieren.
Menge: 1,000 St

**02.03.0029 Pauschale Kleinteile**
*** Pauschalposition
Liefern aller erforderlichen Kleinteile wie
Elektrokabel, Datenleitungen, Abzweigdosen, Kabelkanäle mit Bauart nach Bedarf, Abdämpfungen bei Wand- oder Deckendurchbrüchen, Klemmmaterial für Schallschränke, Erdungsanschlüsse metallischer Gebäudeteile, Schweißzubehör, Dichtmaterial, Abbruchzubehör, Materialien zur Befestigung wie Schrauben und Nägel, etc.

Alle für Nutzer*innen sichtbaren Komponenten und Verbindungsmittel müssen so ausgewählt werden, dass sie nicht durch Standardwerkzeuge geöffnet, demontiert oder beschädigt werden können.
Menge: 1,000 Psch

#### Unterabschnitt 02.04 Dokumentation/Prüfung

**02.04.0001 Anlagendokumentation gemäß DIN VDE 0105-100: 2015-10 Abs. 4.7**
*** Pauschalposition
Betrieb und Instandhaltung einer elektrischen Anlage sind nur mit einer vollständigen und aktuellen Dokumentation möglich. Es wird eine vollständige Anlagendokumentation gefordert, welche gemäß DIN VDE 0105-100: 2015-10 Abschnitt 4.7 Schaltpläne und weitere Unterlagen auch Übersichtspläne in vereinfachter einpoliger Darstellung der Schaltung ohne Hilfsleistungen, Blind- oder Steckschaltbilder und ausreichender Beschriftung beinhaltet.
Menge: 1,000 Psch

**02.04.0002 elektrisches Prüfprotokoll nach Beendigung der Bauarbeiten nach VDE einmalig**
Nach der Fertigstellung der Anlage ist ein Prüfprotokoll gemäß VDE-Bestimmungen zu erstellen. Protokolle der Installationsprüfungen nach DIN VDE 0100-600 (VDE 0100-600) beinhalten unter anderem:
Inbetriebnahmen und Einregulierungen,
Messprotokolle der Elektro-, Sicherheits- und Informationstechnischen Anlage,
Ersatzteile-/ Stücklisten,
Bedienungsanleitungen, Wartungshinweise, Betriebstagebücher und Prüfbücher für den Betrieb der Anlage,
Protokolle über die Einweisungen des Betreibers der Anlagen,
vorgeschriebene Werk- und Prüfbescheinigungen,
Errichtererklärung,
bauaufsichtliche Prüfzeugnisse,
Konformitätserklärungen für Einzelkomponenten.
Menge: 1,000 St

**02.04.0003 Blitzschutzprüfung nach DIN VDE 0185-305-3, einmalig**
Die Anlage wird unter Berücksichtigung der jeweils gültigen technischen Richtlinien DIN VDE 0185-305-3 inklusive Beiblätter DIN VDE 0100 und DIN VDE 0165 einschließlich aller ergänzenden Richtlinien überprüft.

Prüfung der Dokumentation des Blitzschutzsystems, wie technische Zeichnung zum äußeren und inneren Blitzschutz auf Vollständigkeit und Übereinstimmung mit den Normen.

Besichtigung der äußeren Blitzschutzanlage auf ordnungsgemäßen Zustand, lose Verbindungen oder Unterbrechungen im Leitungsverlauf, ordnungsgemäße Befestigung des Leitungssystems auf mögliche Änderungen, die an der geschützten, baulichen Anlage vorgenommen wurden.
Freilegung der Erdungsanlage an mindestens zwei Stellen (bei Anlagen, die älter als 10 Jahre sind). Sollten sich Mängel an der Erdungsanlage ergeben, werden mit dem AG weitere Maßnahmen abgestimmt.

Besichtigung des inneren Blitzschutzes einschließlich Haupt- Potentialausgleich, Hauptverteilung, Unterverteilung und informationstechnische Installationen am Gebäudeeintritt auf ordnungsgemäßen Zustand und, ob Änderungen oder Ergänzungen an technischen Betriebsmitteln vorgenommen wurden. Die Überspannungsschutzgeräte werden auf den richtigen Einbau und auf Beschädigungen kontrolliert, oder ob die vorgeschalteten Sicherungen ausgelöst haben. Außerdem werden die Potentialausgleichsverbindungen innerhalb der
Anlage geprüft.
Es werden Erdungswiderstandsmessungen an geöffneten Blitzschutztrennstellen, an metallenen Versorgungsleitungen und sonstigen geerdeten Teilen durchgeführt. Durchgangsmessungen werden zwischen Ableitungen und Erdungsanlage ausgeführt. Die Erdmessungen erfolgen mit einem Messgerät nach DIN VDE 0413.

Messungen zur Ermittlung der Ansprechspannung von Überspannungs-Schutzgeräten führen wir mittels Ableiterprüfgerät aus.

Funktionsprüfung an Ventilableitern und Überspannungsableitern bzw. Blitzstromableitern.
Menge: 1,000 St

#### Unterabschnitt 02.05 Technischer Wartungsvertrag

**02.05.0001 Techn. Wartung, zweimal jährlich**
*** Leitbeschreibung
Eine technische Wartung ist zwei Mal jährlich gemäß Unterbeschreibungen/ gemäß funktionaler Ausschreibung durchzuführen. Dabei sollten zwischen den beiden Wartungen etwa 5-7 Monate Pause liegen.
Menge: 1,000 St
*Unterbeschreibung 1 Türen*
Überprüfung hydraulischer Türöffner und Schließmechanismus und ggf. Schließge-schwindigkeit anhand von Einstellschrauben justieren
Überprüfung und ggf. Einstellung elektrischer Türkontakte
Überprüfung der Schlösser und Beschläge und ggf. Behandlung dieser mit Öl/ Fett nach Herstellerangaben. Ggf. Justierung der Montage- und Einstellschrauben
Überprüfung der Lager und Aufhängungen der Tür
Ggf. Fetten mit geeigneten dafür vorgesehenen Mitteln
Sämtliche Schloss- und Beschlagteile, welche zur Tür gehören, werden überprüft, gerei-nigt, gefettet und wenn notwendig justiert.
Überprüfung des magnetischen Öffnungsmechanismus und ggf. Entmagnetisierung der Halteplatte
Für die Behinderten-WC-Tür: Überprüfung des Türantriebs, der Schließgeschwindigkeit und der Schließkraft nach Herstellerangaben
Menge: 1,000 Psch
*Unterbeschreibung 2 Bauwerk*
Überprüfung/ Sichtkontrolle aller Komponenten und Funktionen
Überprüfung/ Sichtkontrolle der Außenfassade auf Fremdeinwirken (Schäden durch Vandalismus, Unwetter, etc.)
Überprüfung und ggf. Ausbesserung dauerelastischer Fugen
Überprüfung und ggf. Ausbesserung der Dachhaut und Attikaränder/ -rinnen
Überprüfung und Reinigung der auf dem Dach befindlichen Oberlichter
Überprüfung und Reinigung der Be- und Entlüftung
Überprüfung der Dachgullyeinläufe, inklusive Reinigung, Unrat-Befreiung und ggf. Ab-dichtung
Menge: 1,000 Psch
*Unterbeschreibung 3 Sanitäranlagen*
Überprüfung/ Sichtkontrolle aller Komponenten und Funktionen
Überprüfung auf Dichtigkeit und Spülung oder mechanische Reinigung der Hauswasser-station inklusive Neueinstellung des Drucks über Druckminderungsventile
Überprüfung und ggf. Einstellung der Toilettenspüler und Spülkästen auf ordnungsge-mäße Funktion inklusive ggf. Demontage, Säuberung und anschließende Montage
Überprüfung und ggf. Einstellung der Urinalspüler, des Sprühbilds der Reinigungsdüsen, sowie funktionelle Überprüfung der Absperreinrichtung
Überprüfung und ggf. Einstellung der Wannenspüler der bodenintegrierten Edelstahl-wannen, sowie des Sprühbilds der Reinigungsdüsen
Überprüfung und Reinigung der Magnetventile inklusive, falls notwendig, Erneuerung der Gummimembran
Wartung der Wasserleitungen gemäß DIN EN 806-5 inklusive Überprüfung auf Dichtig-keit und Korrosionsschäden
Überprüfung der Abwasserleitungen auf Dichtigkeit und festen Sitz
Kontrolle der Siphons und ggf. Reinigung dieser
Überprüfung und ggf. Reinigung der Bodenabläufe
Überprüfung und ggf. Reinigung der Dachentwässerung
Überprüfung der Wasserentnahmestelle an der Außenfassade inklusive ggf. Einstellung des Wasserdurchlaufs
Menge: 1,000 Psch
*Unterbeschreibung 4 Elektro und Elektronik*
Überprüfung/ Sichtkontrolle aller Komponenten und Funktionen
Überprüfung und testweise Auslösung der RCD-Prüftaste
Überprüfung der Beleuchtung, defekte Leuchtmittel werden fachgerecht entsorgt und ausgetauscht
Überprüfung des Händetrockners auf Funktion
Überprüfung des Frostwächters/der Heizung sowie der Regeleinheit inklusive optimaler witterungsbedingter Einstellung
Überprüfung sämtlicher Elektronikfunktionen
Laufzeiten von Wasser, Luft, usw. werden auf Funktion geprüft und optimiert eingestellt
Der Wasserverbrauch der Topfspülung wird überprüft und ggf. eingestellt
Überprüfung aller Initiatoren
Überprüfung sämtlicher Ein- und Ausgangsfunktionen der speicherprogrammierbaren Steuerung inkl. Überprüfung der Endlagerschalter
Menge: 1,000 Psch
*Unterbeschreibung 5 Edelstahlobjekte*
Alle verbauten Komponenten werden auf Beschädigung untersucht und hinsichtlich fes-ten und sicheren Halts überprüft
Die Verarbeitung der Edelstahlkomponenten wird sowohl von der Kabinenraumseite als auch von der Technikraumseite aus begutachtet und überprüft
Überprüfung aller Edelstahlkomponenten auf Dichtigkeit und Funktion
Überprüfung und ggf. Reinigung aller im Boden integrierten Edelstahlwannen und den dazugehörigen Gitterabdeckungen
Menge: 1,000 Psch
*Unterbeschreibung 6 Mechanik*
Überprüfung und ggf. optimale Einstellung der Dosieranlage Seifenspender
Ggf. Entlüftung sowie Reinigung der Seifenpumpenschläuche
Überprüfung der Schlüsselschalter auf Funktion
Menge: 1,000 Psch
*Unterbeschreibung 7 Sonstiges*
Überprüfung/ Kontrolle der Klappgriffe/ Umsetzhilfen auf dem Behinderten-WC
Überprüfung der Funktion und Standfestigkeit des Toilettenpapierspenders
Überprüfung der Funktion und Standfestigkeit des Abfallbehälters
Menge: 1,000 Psch
